# Estación depuradora biológica

- Propiedad del archivo: CYPE Ingenieros S.A.
- Formato: FIEBDC-3/2016
- Programa: Generador de precios de la construcción. CYPE Ingenieros, S.A.
- Fecha: 18/06/2024
- Ámbito geográfico: Colombia
- Divisa: COP
- Costes indirectos: 3 %
- Gastos generales: 13 %
- Beneficio industrial: 6 %
- IVA: 16 %

## U Urbanización interior del terreno

### US Depuración de aguas residuales domésticas

#### USE Estaciones depuradoras

**USE012** Ud Estación depuradora biológica.
Estación depuradora biológica de aguas residuales, tecnología VFL, capacidad para 600 usuarios (H.E.), carga media de materia orgánica contaminante (DBO5) de 36 kg/día y caudal máximo de agua depurada de 90000 litros/día, equipada con una estación de bombeo, tres reactores biológicos tipo AT, tres compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010s | Ud | Estación depuradora biológica de aguas residuales, tecnología VFL, capacidad para 600 usuarios (H.E.), carga media de materia orgánica contaminante (DBO5) de 36 kg/día y caudal máximo de agua depurada de 90000 litros/día, equipada con una estación de bombeo, tres reactores biológicos tipo AT, tres compresores y un depósito de fangos. (material) | 1 | 408682690.82999998 | 408682690.830 |
| mq04cag010a | h | Camión con grúa de hasta 6 t. (maquinaria) | 3.478 | 139774.43 | 486135.468 |
| mo008 | h | Oficial 1ª plomero. (mano de obra) | 37.914 | 26179.17 | 992557.051 |
| mo107 | h | Ayudante plomero. (mano de obra) | 37.914 | 19008.41 | 720684.857 |
| mo003 | h | Maestro electricista. (mano de obra) | 2.528 | 26179.17 | 66180.942 |
| mo102 | h | Ayudante electricista. (mano de obra) | 2.528 | 19008.41 | 48053.260 |
| % | % | Herramienta menor | 2 % | 410996302.408 | 8219926.048 |
|  |  | Costes directos |  |  | 419216228.456 |

## Recursos

**mt46edb010s** Ud Estación depuradora biológica de aguas residuales
Datos técnicos: Coste energético 520752.046 MJ; Emisión de CO2 18468.073 kg
Residuos:
- embalaje: re150101 Envases de papel y cartón. (componente de residuo); rendimiento 0.086 kg; Código LER 15 01 01; Masa del elemento 1 kg; Volumen 0.001333 m3
