# Filtro biológico aeróbico de polietileno de alta densidad (PEAD/HDPE)

- Propiedad del archivo: CYPE Ingenieros S.A.
- Formato: FIEBDC-3/2016
- Programa: Generador de precios de la construcción. CYPE Ingenieros, S.A.
- Fecha: 18/06/2024
- Ámbito geográfico: Colombia
- Divisa: COP
- Costes indirectos: 3 %
- Gastos generales: 13 %
- Beneficio industrial: 6 %
- IVA: 16 %

## U Urbanización interior del terreno

### US Depuración de aguas residuales domésticas

#### USS Fosas sépticas y filtros

**USS030** Ud Filtro biológico aeróbico de polietileno de alta densidad (PEAD/HDPE).
Filtro biológico aeróbico, de polietileno de alta densidad (PEAD/HDPE), de 2000 litros, de 1550 mm de diámetro y 1555 mm de altura, para 17 usuarios (H.E.), con boca de entrada y boca de salida de 110 mm de diámetro.
Incluye: Replanteo. Colocación y conexionado del filtro biológico aeróbico. Comprobación de su correcto funcionamiento.
Criterio de medición de proyecto: Número de unidades previstas, según documentación gráfica de Proyecto.
Criterio de medición de obra: Se medirá el número de unidades realmente ejecutadas según especificaciones de Proyecto.

| Código | Ud | Descripción | Rendimiento | Precio | Importe |
|---|---|---|---|---|---|
| mt46fbp100c | Ud | Filtro biológico aeróbico, de polietileno de alta densidad (PEAD/HDPE), de 2000 litros, de 1550 mm de diámetro y 1555 mm de altura, para 17 usuarios (H.E.), con boca de entrada y boca de salida de 110 mm de diámetro, para tratamiento secundario de aguas residuales. (material) | 1 | 7001052.74 | 7001052.740 |
| mo008 | h | Oficial 1ª plomero. (mano de obra) | 2.49 | 26179.17 | 65186.133 |
| mo107 | h | Ayudante plomero. (mano de obra) | 2.49 | 19008.41 | 47330.941 |
| % | % | Herramienta menor | 2 % | 7113569.814 | 142271.396 |
|  |  | Costes directos |  |  | 7255841.210 |

## Recursos

**mt46fbp100c** Ud Filtro biológico aeróbico
Datos técnicos: Coste energético 22611.646 MJ; Emisión de CO2 801.973 kg
Residuos:
- embalaje: re150101 Envases de papel y cartón. (componente de residuo); rendimiento 0.086 kg; Código LER 15 01 01; Masa del elemento 1 kg; Volumen 0.001333 m3
