# Fosa séptica compacta, de polietileno de alta densidad (PEAD/HDPE)

- Propiedad del archivo: CYPE Ingenieros S.A.
- Formato: FIEBDC-3/2016
- Programa: Generador de precios de la construcción. CYPE Ingenieros, S.A.
- Fecha: 18/06/2024
- Ámbito geográfico: Colombia
- Divisa: COP
- Costes indirectos: 3 %
- Gastos generales: 13 %
- Beneficio industrial: 6 %
- IVA: 16 %

## U Urbanización interior del terreno

### US Depuración de aguas residuales domésticas

#### USS Fosas sépticas y filtros

**USS040** Ud Fosa séptica compacta, de polietileno de alta densidad (PEAD/HDPE).
Fosa séptica compacta de polietileno de alta densidad (PEAD/HDPE) con filtro biológico aeróbico, de 2000 litros, de 1150 mm de diámetro y 2720 mm de longitud, con dos bocas de acceso de 410 mm de diámetro, boca de entrada y boca de salida de 110 mm de diámetro.
Incluye: Replanteo. Colocación y conexionado de la fosa séptica compacta. Comprobación de su correcto funcionamiento.
Criterio de medición de proyecto: Número de unidades previstas, según documentación gráfica de Proyecto.
Criterio de medición de obra: Se medirá el número de unidades realmente ejecutadas según especificaciones de Proyecto.

| Código | Ud | Descripción | Rendimiento | Precio | Importe |
|---|---|---|---|---|---|
| mt46fsp110b | Ud | Fosa séptica compacta de polietileno de alta densidad (PEAD/HDPE) con filtro biológico aeróbico, de 2000 litros, de 1150 mm de diámetro y 2720 mm de longitud, con dos bocas de acceso de 410 mm de diámetro, boca de entrada y boca de salida de 110 mm de diámetro, para tratamiento de aguas residuales. (material) | 1 | 3739832.18 | 3739832.180 |
| mo008 | h | Oficial 1ª plomero. (mano de obra) | 2.49 | 26179.17 | 65186.133 |
| mo107 | h | Ayudante plomero. (mano de obra) | 2.49 | 19008.41 | 47330.941 |
| % | % | Herramienta menor | 2 % | 3852349.254 | 77046.985 |
|  |  | Costes directos |  |  | 3929396.239 |
