# Fosa séptica compacta, de polietileno de alta densidad (PEAD/HDPE)

- Propiedad del archivo: CYPE Ingenieros S.A.
- Formato: FIEBDC-3/2016
- Programa: Generador de precios de la construcción. CYPE Ingenieros, S.A.
- Fecha: 26/03/2024
- Ámbito geográfico: Colombia
- Divisa: COP
- Costes indirectos: 3 %
- Gastos generales: 13 %
- Beneficio industrial: 6 %
- IVA: 16 %

## U Urbanización interior del terreno

### US Depuración de aguas residuales domésticas

#### USS Fosas sépticas y filtros

**USS040** Ud Fosa séptica compacta, de polietileno de alta densidad (PEAD/HDPE).
Fosa séptica compacta de polietileno de alta densidad (PEAD/HDPE) con filtro biológico aeróbico, de 15000 litros, de 2000 mm de diámetro y 5290 mm de longitud, con dos bocas de acceso de 500 mm de diámetro, boca de entrada y boca de salida de 160 mm de diámetro.
Incluye: Replanteo. Colocación y conexionado de la fosa séptica compacta. Comprobación de su correcto funcionamiento.
Criterio de medición de proyecto: Número de unidades previstas, según documentación gráfica de Proyecto.
Criterio de medición de obra: Se medirá el número de unidades realmente ejecutadas según especificaciones de Proyecto.

| Código | Ud | Descripción | Rendimiento | Precio | Importe |
|---|---|---|---|---|---|
| mt46fsp110h | Ud | Fosa séptica compacta de polietileno de alta densidad (PEAD/HDPE) con filtro biológico aeróbico, de 15000 litros, de 2000 mm de diámetro y 5290 mm de longitud, con dos bocas de acceso de 500 mm de diámetro, boca de entrada y boca de salida de 160 mm de diámetro, para tratamiento de aguas residuales. (material) | 1 | 22217944.530000001 | 22217944.530 |
| mo008 | h | Oficial 1ª plomero. (mano de obra) | 3.981 | 26179.17 | 104219.276 |
| mo107 | h | Ayudante plomero. (mano de obra) | 3.981 | 19008.41 | 75672.480 |
| % | % | Herramienta menor | 2 % | 22397836.286 | 447956.726 |
|  |  | Costes directos |  |  | 22845793.012 |
