# Vallado de terreno, de rejilla electrosoldada

- Propiedad del archivo: CYPE Ingenieros S.A.
- Formato: FIEBDC-3/2016
- Programa: Generador de precios de la construcción. CYPE Ingenieros, S.A.
- Fecha: 18/06/2024
- Ámbito geográfico: Colombia
- Divisa: COP
- Costes indirectos: 3 %
- Gastos generales: 13 %
- Beneficio industrial: 6 %
- IVA: 16 %

## U Urbanización interior del terreno

### UV Cerramientos exteriores

#### UVE Rejillas electrosoldadas

**UVE010** m Vallado de terreno, de rejilla electrosoldada.
Vallado de terreno formado por paneles de rejilla electrosoldada con pletina de acero galvanizado de 30x2 mm en cuadrícula de 30x30 mm, con bastidor electrosoldado y postes de perfil hueco de acero galvanizado, de sección cuadrada 40x40x1,5 mm y 1 m de altura, separados 2,5 m entre sí y empotrados en dados de concreto o muretes de mampostería u concreto. Incluso accesorios para la fijación de los paneles de rejilla electrosoldada a los postes metálicos.
Incluye: Replanteo. Apertura de huecos para colocación de los postes. Colocación de los postes. Fundido del concreto. Aplomado y alineación de los postes. Colocación de los paneles de rejilla.
Criterio de medición de proyecto: Longitud medida según documentación gráfica de Proyecto, deduciendo la longitud de los huecos de puertas y cancelas.
Criterio de medición de obra: Se medirá la longitud realmente ejecutada según especificaciones de Proyecto, deduciendo la longitud de los huecos de puertas y cancelas.

| Código | Ud | Descripción | Rendimiento | Precio | Importe |
|---|---|---|---|---|---|
| mt26btr010a | m² | Rejilla electrosoldada con pletina de acero galvanizado de 30x2 mm en cuadrícula de 30x30 mm, con bastidor electrosoldado. (material) | 1 | 127571.79 | 127571.790 |
| mt52vpm020a | Ud | Poste de perfil hueco de acero galvanizado, de sección cuadrada 40x40x1,5 mm y 1 m de altura. (material) | 0.44 | 13167.9 | 5793.876 |
| mt52vpm052 | Ud | Accesorios para la fijación de los paneles de rejilla electrosoldada a los postes metálicos. (material) | 1 | 7014.15 | 7014.150 |
| mt10hmf050qde | m³ | Concreto simple f'c=210 kg/cm² (21 MPa), clase de exposición F0 S0 P0 C0, tamaño máximo del agregado 19 mm, manejabilidad blanda, fabricado en planta, según NSR-10 y ACI 318. (material) | 0.015 | 328219.87 | 4923.298 |
| mo018 | h | Oficial 1ª cerrajero. (mano de obra) | 0.314 | 25810.78 | 8104.585 |
| mo059 | h | Ayudante cerrajero. (mano de obra) | 0.314 | 19080.89 | 5991.399 |
| mo041 | h | Oficial 1ª obra blanca de obra civil. (mano de obra) | 0.314 | 25476.92 | 7999.753 |
| mo087 | h | Ayudante de obra blanca de obra civil. (mano de obra) | 0.314 | 19044.65 | 5980.020 |
| % | % | Herramienta menor | 2 % | 173378.871 | 3467.577 |
|  |  | Costes directos |  |  | 176846.448 |

Residuos:
- colocación: mt26btr010a; factor de residuo 0.0075
- colocación: mt52vpm020a Poste de perfil hueco de acero galvanizado, de sección cuadrada 40x40x1,5 mm y 1 m de altura; factor de residuo 0.0188
- colocación: mt10hmf050qde; factor de residuo 0.00115669

## Recursos

**mt26btr010a** m² Rejilla electrosoldada con pletina de acero galvanizado de 30x2 mm en cuadrícula de 30x30 mm
Datos técnicos: Coste energético 270.325 MJ; Emisión de CO2 14.025 kg; Código LER 17 04 05; Masa del elemento 27.5 kg; Volumen 0.013095 m3

**mt52vpm020a** Ud Poste de perfil hueco de acero galvanizado, de sección cuadrada 40x40x1,5 mm y 1 m de altura
Datos técnicos: Coste energético 47.853 MJ; Emisión de CO2 4.754 kg; Código LER 17 04 05; Masa del elemento 1.81 kg; Volumen 0.000862 m3
Residuos:
- embalaje: re170203 Plástico. (componente de residuo); rendimiento 0.025 kg; Código LER 17 02 03; Masa del elemento 1 kg; Volumen 0.001667 m3

**mt10hmf050qde** m³ Concreto simple f'c=210 kg/cm² (21 MPa)
Datos técnicos: Coste energético 1840.000 MJ; Emisión de CO2 230.000 kg; Código LER 17 01 01; Masa del elemento 2300 kg; Volumen 1.533333 m3
