# Tarima de madera para exterior

- Propiedad del archivo: CYPE Ingenieros S.A.
- Formato: FIEBDC-3/2016
- Programa: Generador de precios de la construcción. CYPE Ingenieros, S.A.
- Fecha: 18/06/2024
- Ámbito geográfico: Colombia
- Divisa: COP
- Costes indirectos: 3 %
- Gastos generales: 13 %
- Beneficio industrial: 6 %
- IVA: 16 %

## U Urbanización interior del terreno

### UX Andenes y pisos

#### UXM De madera

**UXM010** m² Tarima de madera para exterior.
Tarima para exterior, formada por tablas de madera maciza, de lapacho, de 28x145x800/2800 mm, fijadas mediante el sistema de fijación vista, sobre rastreles de madera de pino, de 65x38 mm, con clase de uso 4, separados 50 cm entre sí y fijados a la solera de concreto con chazos expansivos metálicos y tirafondos; cepillado y posterior aplicación de dos manos de lasur al agua de secado rápido para interior y exterior, para suelos, color Pino, acabado satinado rendimiento: 0,083 l/m² cada mano como tratamiento protector y decorativo. Incluso tirafondos para sujeción de las tablas a los rastreles y piezas especiales.
Criterio de valoración económica: El precio no incluye la solera de concreto.
Incluye: Replanteo, nivelación y fijación de los rastreles. Colocación de las tablas de la primera hilada, fijadas con un punto de masilla elastomérica de poliuretano. Fijación de las tablas de la primera hilada sobre los rastreles. Colocación y fijación de las sucesivas hiladas. Lijado. Aplicación de dos manos de acabado.
Criterio de medición de proyecto: Superficie útil, medida según documentación gráfica de Proyecto. No se ha incrementado la medición por roturas y recortes, ya que en la descomposición se ha considerado un 5% más de piezas.
Criterio de medición de obra: Se medirá la superficie realmente ejecutada según especificaciones de Proyecto.

| Código | Ud | Descripción | Rendimiento | Precio | Importe |
|---|---|---|---|---|---|
| mt18mva015e | m | Rastrel de 65x38 mm de sección, de madera de pino pinaster (Pinus pinaster), tratada en autoclave, con clase de uso 4, acabado cepillado, con humedad inferior al 20%. (material) | 2.1 | 8739.89 | 18353.769 |
| mt18mta030ge | m² | Tablas de madera maciza, de lapacho, de 28x145x800/2800 mm, sin tratar, para cepillado y aplicación de un tratamiento protector y decorativo en obra; con accesorios de montaje. Y (material) | 1.05 | 196406.27 | 206226.584 |
| mt18mva090 | Ud | Tirafondo latonado, para madera, de cabeza avellanada hexagonal, para llave Allen. (material) | 28 | 616.62 | 17265.360 |
| mt18mva085a | Ud | Chazo expansivo metálico y tirafondo, para fijación de elementos de madera sobre soporte base de concreto. (material) | 4 | 3217.14 | 12868.560 |
| mt27lsa020a | l | Lasur al agua de secado rápido para interior y exterior, para suelos, color Pino, acabado satinado, a base de resinas acrílicas híbridas y copolímeros de poliuretano, con un agente biocida, contra hongos de mancha azul y moho, con resistencia a la intemperie, para aplicar con brocha, rodillo o pistola sobre pisos exteriores de madera, como tratamiento protector y decorativo. (material) | 0.166 | 67294.51 | 11170.889 |
| mo025 | h | Oficial 1ª instalador de pisos de madera. (mano de obra) | 0.647 | 25476.92 | 16483.567 |
| mo063 | h | Ayudante instalador de pavimentos de madera. (mano de obra) | 0.647 | 19044.65 | 12321.889 |
| mo038 | h | Maestro pintor. (mano de obra) | 0.388 | 25476.92 | 9885.045 |
| mo076 | h | Ayudante pintor. (mano de obra) | 0.065 | 19044.65 | 1237.902 |
| % | % | Herramienta menor | 2 % | 305813.565 | 6116.271 |
|  |  | Costes directos |  |  | 311929.836 |

Residuos:
- colocación: mt18mva015e; factor de residuo 0.0128412
- colocación: mt18mta030ge; factor de residuo 0.007
- colocación: mt18mva090 Tirafondo latonado, para madera, de cabeza avellanada hexagonal, para llave Allen; factor de residuo 0.00453571
- colocación: mt27lsa020a; factor de residuo 0.03

## Recursos

**mt18mva015e** m Rastrel de 65x38 mm de sección
Datos técnicos: Coste energético 113.947 MJ; Emisión de CO2 -1.812 kg; Código LER 17 02 01; Masa del elemento 1.36 kg; Volumen 0.001236 m3
Residuos:
- embalaje: re170203 Plástico. (componente de residuo); rendimiento 0.002 kg; Código LER 17 02 03; Masa del elemento 1 kg; Volumen 0.001667 m3

**mt18mta030ge** m² Tablas de madera maciza
Datos técnicos: Coste energético 2104.111 MJ; Emisión de CO2 -49.778 kg; Código LER 17 02 01; Masa del elemento 29.4 kg; Volumen 0.026727 m3
Residuos:
- embalaje: re170203 Plástico; rendimiento 0.042 kg

**mt18mva090** Ud Tirafondo latonado, para madera, de cabeza avellanada hexagonal, para llave Allen
Datos técnicos: Coste energético 0.286 MJ; Emisión de CO2 0.016 kg; Código LER 17 04 05; Masa del elemento 0.028 kg; Volumen 0.000013 m3
Residuos:
- embalaje: re150101 Envases de papel y cartón. (componente de residuo); rendimiento 0.001 kg; Código LER 15 01 01; Masa del elemento 1 kg; Volumen 0.001333 m3

**mt18mva085a** Ud Chazo expansivo metálico y tirafondo, para fijación de elementos de madera sobre soporte base de concreto
Datos técnicos: Coste energético 0.289 MJ; Emisión de CO2 0.016 kg; Código LER 17 04 05; Masa del elemento 0.021 kg; Volumen 0.00001 m3
Residuos:
- embalaje: re150101 Envases de papel y cartón; rendimiento 0.002 kg
- embalaje: re170203 Plástico; rendimiento 0.001 kg

**mt27lsa020a** l Lasur al agua de secado rápido para interior y exterior
Datos técnicos: Coste energético 32.231 MJ; Emisión de CO2 1.358 kg; Código LER 17 09 04; Masa del elemento 1.02 kg; Volumen 0.00068 m3
Residuos:
- embalaje: re170203 Plástico; rendimiento 0.032 kg
