# Reparación de piso de concreto en áreas de tráfico rodado, con mortero

- Propiedad del archivo: CYPE Ingenieros S.A.
- Formato: FIEBDC-3/2016
- Programa: Generador de precios de la construcción. CYPE Ingenieros, S.A.
- Fecha: 20/05/2025
- Ámbito geográfico: Colombia
- Divisa: COP
- Costes indirectos: 3 %
- Gastos generales: 13 %
- Beneficio industrial: 6 %
- IVA: 16 %

## U Urbanización interior del terreno

### UY Reparaciones

#### UYP Áreas públicas

**UYP030** m² Reparación de piso de concreto en áreas de tráfico rodado, con mortero.
Reparación de piso de concreto en áreas de tráfico rodado, con mortero de cemento, de fraguado ultrarrápido (de 15 a 35 minutos) y altas resistencias iniciales, con una resistencia a compresión a 28 días mayor o igual a 53 N/mm² y un módulo de elasticidad de 40000 N/mm², aplicado en capa de 20 mm de espesor medio.
Criterio de valoración económica: El precio no incluye la preparación del soporte.
Incluye: Humectación del soporte. Preparación de la mezcla. Aplicación del mortero. Curado.
Criterio de medición de proyecto: Superficie medida según documentación gráfica de Proyecto.
Criterio de medición de obra: Se medirá la superficie realmente ejecutada según especificaciones de Proyecto.

| Código | Ud | Descripción | Rendimiento | Precio | Importe |
|---|---|---|---|---|---|
| mt09bnc210a | kg | Mortero de cemento, de fraguado ultrarrápido (de 15 a 35 minutos) y altas resistencias iniciales, con una resistencia a compresión a 28 días mayor o igual a 53 N/mm² y un módulo de elasticidad de 40000 N/mm², con alta resistencia a agentes atmosféricos y a ciclos de congelamiento y deshielo, para la reparación de pisos de concreto en áreas de tráfico rodado. (material) | 43.103 | 7990.22 | 344402.453 |
| mt08aaa010a | m³ | Agua. (material) | 0.03 | 4983.82 | 149.515 |
| mo041 | h | Oficial 1ª obra blanca de obra civil. (mano de obra) | 0.584 | 36735.58 | 21453.579 |
| mo087 | h | Ayudante de obra blanca de obra civil. (mano de obra) | 0.877 | 27459.1 | 24081.631 |
| % | % | Herramienta menor | 2 % | 390087.178 | 7801.744 |
|  |  | Costes directos |  |  | 397888.922 |

Residuos:
- colocación: mt09bnc210a; factor de residuo 0.0063

## Recursos

**mt09bnc210a** kg Mortero de cemento
Datos técnicos: Coste energético 8.394 MJ; Emisión de CO2 0.524 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
