# Ensayo de baldosas de piedra natural

- Propiedad del archivo: CYPE Ingenieros S.A.
- Formato: FIEBDC-3/2016
- Programa: Generador de precios de la construcción. CYPE Ingenieros, S.A.
- Fecha: 18/06/2024
- Ámbito geográfico: Colombia
- Divisa: COP
- Costes indirectos: 3 %
- Gastos generales: 13 %
- Beneficio industrial: 6 %
- IVA: 16 %

## X Control de calidad y ensayos

### XB Pisos

#### XBN De piedra natural

**XBN010** Ud Ensayo de baldosas de piedra natural.
Ensayos a realizar en laboratorio acreditado en el área técnica correspondiente, sobre una muestra de granito, tomada en obra, para la determinación de las siguientes características: densidad real. Incluso desplazamiento a obra e informe de resultados.
Incluye: Desplazamiento a obra. Toma de muestras. Realización de ensayos. Redacción de informe de los resultados de los ensayos realizados.
Criterio de medición de proyecto: Ensayo a realizar, según documentación del Plan de control de calidad.

| Código | Ud | Descripción | Rendimiento | Precio | Importe |
|---|---|---|---|---|---|
| mt49des010 | Ud | Repercusión de desplazamiento a obra para la toma de muestras. (material) | 1 | 1677.92 | 1677.920 |
| mt49mcp020 | Ud | Toma en obra de muestras de granito, cuyo peso no exceda de 50 kg. (material) | 1 | 615368.33 | 615368.330 |
| mt49mcp100 | Ud | Ensayo para determinar la densidad real de una muestra de granito. (material) | 1 | 74962.51 | 74962.510 |
| mt49mcp030 | Ud | Informe de resultados de los ensayos realizados sobre una muestra de granito. (material) | 1 | 201963.44 | 201963.440 |
| % | % | Herramienta menor | 2 % | 893972.200 | 17879.444 |
|  |  | Costes directos |  |  | 911851.644 |
