# Ensayo sónico de pilotes

- Propiedad del archivo: CYPE Ingenieros S.A.
- Formato: FIEBDC-3/2016
- Programa: Generador de precios de la construcción. CYPE Ingenieros, S.A.
- Fecha: 15/10/2024
- Ámbito geográfico: Colombia
- Divisa: COP
- Costes indirectos: 3 %
- Gastos generales: 13 %
- Beneficio industrial: 6 %
- IVA: 16 %

## X Control de calidad y ensayos

### XI Cimentaciones

#### XIP Pilotes

**XIP010** Ud Ensayo sónico de pilotes.
Ensayo sónico a realizar en obra, sobre un pilote, para la determinación de su longitud según ASTM D5882. Incluso desplazamiento a obra.
Incluye: Desplazamiento a obra. Realización de ensayos.
Criterio de medición de proyecto: Ensayo a realizar, según documentación del Plan de control de calidad.

| Código | Ud | Descripción | Rendimiento | Precio | Importe |
|---|---|---|---|---|---|
| mt49pil010 | Ud | Ensayo sónico para comprobar la longitud de un pilote, con martillo de mano, según ASTM D5882, incluso desplazamiento a obra. (material) | 1 | 42119.75 | 42119.750 |
| % | % | Herramienta menor | 2 % | 42119.750 | 842.395 |
|  |  | Costes directos |  |  | 42962.145 |
