# Dispositivo de anclaje textil con varios puntos de anclaje

- Propiedad del archivo: CYPE Ingenieros S.A.
- Formato: FIEBDC-3/2016
- Programa: Generador de precios de la construcción. CYPE Ingenieros, S.A.
- Fecha: 26/03/2024
- Ámbito geográfico: Colombia
- Divisa: COP
- Costes indirectos: 3 %
- Gastos generales: 13 %
- Beneficio industrial: 6 %
- IVA: 16 %

## Y Seguridad y salud

### YC Sistemas de protección colectiva

#### YCL Líneas y dispositivos de anclaje

**YCL240** Ud Dispositivo de anclaje textil con varios puntos de anclaje.
Dispositivo de anclaje para colgar de otro dispositivo de anclaje, de 15 m de longitud, formado por cinta de poliéster anillada, con un punto de anclaje cada 1,5 m y 1 gaza en el extremo superior, colgado, por el extremo de la gaza, de otro dispositivo de anclaje, con un mosquetón, para asegurar a un operario.
Criterio de medición de proyecto: Número de unidades previstas, según Estudio o Estudio Básico de Seguridad y Salud.
Criterio de medición de obra: Se medirá el número de unidades realmente colocadas según especificaciones de Estudio o Estudio Básico de Seguridad y Salud.

| Código | Ud | Descripción | Rendimiento | Precio | Importe |
|---|---|---|---|---|---|
| mt50spd060f | Ud | Dispositivo de anclaje para colgar de otro dispositivo de anclaje, de 15 m de longitud, formado por cinta de poliéster anillada, con un punto de anclaje cada 1,5 m y 1 gaza en el extremo superior, clase B, colgado, por el extremo de la gaza, de otro dispositivo de anclaje, con un mosquetón. (material) | 1 | 123171.48 | 123171.480 |
| mo120 | h | Peón Seguridad y Salud. (mano de obra) | 0.065 | 18348.75 | 1192.669 |
| % | % | Herramienta menor | 2 % | 124364.149 | 2487.283 |
|  |  | Costes directos |  |  | 126851.432 |
