# Ropa de protección para trabajos en instalaciones de baja tensión

- Propiedad del archivo: CYPE Ingenieros S.A.
- Formato: FIEBDC-3/2016
- Programa: Generador de precios de la construcción. CYPE Ingenieros, S.A.
- Fecha: 18/06/2024
- Ámbito geográfico: Colombia
- Divisa: COP
- Costes indirectos: 3 %
- Gastos generales: 13 %
- Beneficio industrial: 6 %
- IVA: 16 %

## Y Seguridad y salud

### YI Equipos de protección individual

#### YIU Para el cuerpo (vestuario de protección)

**YIU031** Ud Ropa de protección para trabajos en instalaciones de baja tensión.
Mono con capucha de protección para trabajos en instalaciones de baja tensión, para prevenir frente al riesgo de paso de una corriente peligrosa a través del cuerpo humano, amortizable en 5 usos.
Criterio de medición de proyecto: Número de unidades previstas, según Estudio o Estudio Básico de Seguridad y Salud.
Criterio de medición de obra: Se medirá el número de unidades realmente suministradas según especificaciones de Estudio o Estudio Básico de Seguridad y Salud.

| Código | Ud | Descripción | Rendimiento | Precio | Importe |
|---|---|---|---|---|---|
| mt50epu031e | Ud | Mono con capucha de protección para trabajos en instalaciones de baja tensión, EPI de categoría III, cumpliendo todos los requisitos de seguridad. (material) | 0.2 | 378871.68 | 75774.336 |
| % | % | Herramienta menor | 2 % | 75774.336 | 1515.487 |
|  |  | Costes directos |  |  | 77289.823 |
