# Guirnalda luminosa

- Propiedad del archivo: CYPE Ingenieros S.A.
- Formato: FIEBDC-3/2016
- Programa: Generador de precios de la construcción. CYPE Ingenieros, S.A.
- Fecha: 15/10/2024
- Ámbito geográfico: Colombia
- Divisa: COP
- Costes indirectos: 3 %
- Gastos generales: 13 %
- Beneficio industrial: 6 %
- IVA: 16 %

## Y Seguridad y salud

### YS Señalización provisional de obras

#### YSB Balizamiento

**YSB085** m Guirnalda luminosa.
Suministro, montaje y desmontaje de guirnalda luminosa de balizamiento alimentada por batería de 12 V, con cable de 25 m de longitud y 6 lámparas, amortizable en 10 usos. Incluso mantenimiento en condiciones seguras durante todo el periodo de tiempo que se requiera.
Incluye: Montaje y comprobación. Desmontaje posterior. Transporte hasta el lugar de almacenaje o retirada a contenedor.
Criterio de medición de proyecto: Longitud medida según Estudio o Estudio Básico de Seguridad y Salud.
Criterio de medición de obra: Se medirá la longitud realmente montada según especificaciones de Estudio o Estudio Básico de Seguridad y Salud.

| Código | Ud | Descripción | Rendimiento | Precio | Importe |
|---|---|---|---|---|---|
| mt50bal085a | Ud | Guirnalda luminosa de balizamiento alimentada por batería de 12 V, con cable de 25 m de longitud y 6 lámparas. (material) | 0.004 | 230539.47 | 922.158 |
| mo119 | h | Oficial 1ª Seguridad y Salud. (mano de obra) | 0.131 | 26625.25 | 3487.908 |
| mo120 | h | Peón Seguridad y Salud. (mano de obra) | 0.131 | 19175.79 | 2512.028 |
| % | % | Herramienta menor | 2 % | 6922.094 | 138.442 |
|  |  | Costes directos |  |  | 7060.536 |
