# Losa de viguetas de madera y encofrado "NERVOMETAL"

- Propiedad del archivo: CYPE INGENIEROS, S.A.
- Formato: FIEBDC-3/2002
- Ámbito geográfico: Colombia
- Divisa: COP
- Costes indirectos: 3.00 %
- Gastos generales: 13.00 %
- Beneficio industrial: 6.00 %
- IVA: 16.00 %

## E Estructuras

### EM Madera

#### EMF Losas

**EMF010** m² Losa de viguetas de madera y encofrado "NERVOMETAL".
Losa tradicional con un intereje de 50 cm, compuesto por viguetas de madera aserrada de pino, de 70x70 mm de sección, con acabado cepillado, colocadas mediante apoyo sobre elemento estructural; encofrado de lámina de acero laminado en frío "NERVOMETAL" de 0,5 mm de espesor; acero Grado 60 (fy=4200 kg/cm²), cuantía 1,1 kg/m², en capa de compresión de 4 cm de espesor de concreto liviano HL-25/B/10/XC2, densidad entre 1200 y 1500 kg/m³, (cantidad mínima de cemento 275 kg/m³), fabricado en planta, y fundido con balde de pluma grúa; apuntalamiento y desapuntalamiento de las viguetas. Incluso lámina de polietileno para la protección de las viguetas, alambre de atar, separadores, elementos de atado de viguetas y zunchos perimetrales de planta y huecos.
Incluye: Preparación del perímetro de apoyo de las viguetas. Replanteo y colocación en seco de las viguetas. Protección de las viguetas. Apuntalamiento. Resolución del apoyo sobre el elemento estructural. Montaje del encofrado. Colocación de armaduras con separadores homologados. Fundido y compactación del concreto. Regleado y nivelación de la capa de compresión. Curado del concreto. Desapuntalamiento.
Criterio de medición de proyecto: Superficie medida en verdadera magnitud desde las caras exteriores de los zunchos del perímetro, según documentación gráfica de Proyecto, deduciendo los huecos de superficie mayor de 6 m².
Criterio de medición de obra: Se medirá, en verdadera magnitud, desde las caras exteriores de los zunchos del perímetro, la superficie realmente ejecutada según especificaciones de Proyecto, deduciendo los huecos de superficie mayor de 6 m². Se consideran incluidos todos los elementos integrantes de la losa señalados en los planos y detalles del Proyecto.

| Código | Ud | Descripción | Rendimiento | Precio | Importe |
|---|---|---|---|---|---|
| mt50spa052b | m | Tablón de madera de pino, de 20x7,2 cm. (material) | 0.040 | 13828.13 | 553.13 |
| mt50spa101 | kg | Clavos de acero. (material) | 0.045 | 4094.89 | 184.27 |
| mt50spa081a | Ud | Puntal metálico telescópico, de hasta 3 m de altura. (material) | 0.013 | 42114.36 | 547.49 |
| mt07mee101dd | m³ | Madera aserrada de pino para viguetas, de hasta 5 m de longitud, de 70x70 mm de sección, con acabado cepillado. (material) | 0.010 | 1218112.03 | 12181.12 |
| mt32war020 | m² | Lámina de polietileno transparente, de 0,2 mm de espesor. (material) | 1.000 | 442.36 | 442.36 |
| mt08efb010b | m² | Lámina de acero laminado en frío, "NERVOMETAL", acabado cincado, de 0,5 mm de espesor. (material) | 1.100 | 10171.60 | 11188.76 |
| mt07emr111b | Ud | Clavo, de 4 mm de diámetro y 50 mm de longitud, de acero galvanizado de alta adherencia. (material) | 4.000 | 207.42 | 829.68 |
| mt07aco020m | Ud | Separador homologado para malla electrosoldada. (material) | 1.000 | 194.91 | 194.91 |
| mt07aco060a | kg | Acero en barras corrugadas, Grado 60 (fy=4200 kg/cm²), de varios diámetros, según NTC 2289 y ASTM A 706. (material) | 1.100 | 2102.80 | 2313.08 |
| mt08var050 | kg | Alambre galvanizado para atar, de 1,30 mm de diámetro. (material) | 0.013 | 3281.16 | 42.66 |
| mt10hes050psa | m³ | Concreto liviano HLA-25/B/10/XC2, de entre 1200 y 1500 kg/m³ de densidad, cantidad mínima de cemento 275 kg/m³, fabricado en planta. (material) | 0.042 | 451626.15 | 18968.30 |
| op00cla010 |  | Clavadora neumática. | 1.000 | 0.00 | 0.00 |
| op00cep010 |  | Garlopa. | 1.000 | 0.00 | 0.00 |
| au00auh040 |  | Vibrador de concreto, eléctrico. | 1.000 | 0.00 | 0.00 |
| au00auh010 |  | Balde de pluma grúa. | 1.000 | 0.00 | 0.00 |
| mo048 | h | Oficial 1ª montador de estructura de madera. (mano de obra) | 0.116 | 26513.03 | 3075.51 |
| mo095 | h | Ayudante montador de estructura de madera. (mano de obra) | 0.086 | 19805.71 | 1703.29 |
| mo044 | h | Oficial 1ª encofrador. (mano de obra) | 0.113 | 26513.03 | 2995.97 |
| mo091 | h | Ayudante encofrador. (mano de obra) | 0.113 | 19805.71 | 2238.05 |
| mo043 | h | Oficial 1ª armador de concreto. (mano de obra) | 0.015 | 26513.03 | 397.70 |
| mo090 | h | Ayudante armador de concreto. (mano de obra) | 0.012 | 19805.71 | 237.67 |
| mo045 | h | Oficial 1ª cementador de concreto armado. (mano de obra) | 0.235 | 26513.03 | 6230.56 |
| mo092 | h | Ayudante cementador de concreto armado. (mano de obra) | 0.264 | 19805.71 | 5228.71 |
| % | % | Herramienta menor | 2 % | 69553.22 | 1391.06 |
|  |  | Costes directos |  |  | 70944.28 |
