# Aislamiento termoacústico exterior de ductos metálicos

- Propiedad del archivo: CYPE INGENIEROS, S.A.
- Formato: FIEBDC-3/2002
- Ámbito geográfico: Colombia
- Divisa: COP
- Costes indirectos: 3.00 %
- Gastos generales: 13.00 %
- Beneficio industrial: 6.00 %
- IVA: 16.00 %

## N Aislamientos e impermeabilizaciones

### NA Aislamientos térmicos

#### NAC Ductos metálicos

**NAC010** m² Aislamiento termoacústico exterior de ductos metálicos.
Aislamiento termoacústico exterior para ducto metálico circular de climatización, realizado con manta de lana de vidrio Climcover Roll Alu2 "ISOVER", recubierto por una de sus caras con aluminio reforzado que actúa como barrera de vapor, de 45 mm de espesor, para el aislamiento de ductos de aire en climatización, resistencia térmica 1,28 m²K/W, conductividad térmica 0,035 W/(mK); con 39,76 dB de índice global de reducción acústica, Rw; proporcionando una mejora del índice global de reducción acústica ponderado A de 9,43 dBA, en bajantes con caudal medio de 60 l/min, fijado con cinta autoadhesiva de aluminio. Incluso cinta autoadhesiva de aluminio para el sellado de juntas.
Incluye: Limpieza y preparación de la superficie soporte. Replanteo y corte del aislamiento. Colocación del aislamiento. Fijación del aislamiento. Sellado de juntas y uniones.
Criterio de medición de proyecto: Superficie medida según documentación gráfica de Proyecto.
Criterio de medición de obra: Se medirá la superficie realmente ejecutada según especificaciones de Proyecto.

| Código | Ud | Descripción | Rendimiento | Precio | Importe |
|---|---|---|---|---|---|
| mt42coi110b | m² | Manta de lana de vidrio Climcover Roll Alu2 "ISOVER", recubierto por una de sus caras con aluminio reforzado que actúa como barrera de vapor, de 45 mm de espesor, para el aislamiento de ductos de aire en climatización, resistencia térmica 1,28 m²K/W, conductividad térmica 0,035 W/(mK); con 39,76 dB de índice global de reducción acústica, Rw; proporcionando una mejora del índice global de reducción acústica ponderado A de 9,43 dBA, en bajantes con caudal medio de 60 l/min, Euroclase A2-s1, d0 de reacción al fuego, con código de designación MW-EN 14303-T2-MV1. (material) | 1.100 | 49147.83 | 54062.61 |
| mt42con020 | m | Cinta autoadhesiva de aluminio, de 50 micras de espesor y 65 mm de anchura, a base de resinas acrílicas, para el sellado y fijación del aislamiento. (material) | 1.500 | 1111.68 | 1667.52 |
| mo054 | h | Oficial 1ª colocador de aislantes. (mano de obra) | 0.113 | 26179.17 | 2958.25 |
| mo101 | h | Ayudante colocador de aislantes. (mano de obra) | 0.113 | 19044.65 | 2152.05 |
| % | % | Herramienta menor | 2 % | 60840.43 | 1216.81 |
|  |  | Costes directos |  |  | 62057.24 |
