# Aislamiento térmico por el interior de cubiertas inclinadas sobre espacio no habitable

- Propiedad del archivo: CYPE INGENIEROS, S.A.
- Formato: FIEBDC-3/2002
- Ámbito geográfico: Colombia
- Divisa: COP
- Costes indirectos: 3.00 %
- Gastos generales: 13.00 %
- Beneficio industrial: 6.00 %
- IVA: 16.00 %

## N Aislamientos e impermeabilizaciones

### NA Aislamientos térmicos

#### NAN Cubiertas inclinadas

**NAN120** m² Aislamiento térmico por el interior de cubiertas inclinadas sobre espacio no habitable.
Aislamiento térmico por el interior de cubiertas inclinadas sobre espacio no habitable, con manta ligera de lana de vidrio, IBR Desnudo "ISOVER", de 80 mm de espesor, resistencia térmica 1,8 m²K/W, conductividad térmica 0,044 W/(mK). Colocación en obra: a tope, simplemente apoyado. Incluso cinta autoadhesiva para sellado de juntas.
Incluye: Limpieza del supradós de la losa. Corte y ajuste del aislamiento. Colocación del aislamiento.
Criterio de medición de proyecto: Superficie medida según documentación gráfica de Proyecto.
Criterio de medición de obra: Se medirá la superficie realmente ejecutada según especificaciones de Proyecto.

| Código | Ud | Descripción | Rendimiento | Precio | Importe |
|---|---|---|---|---|---|
| mt16lvi010acd | m² | Manta ligera de lana de vidrio, IBR Desnudo "ISOVER", de 80 mm de espesor, resistencia térmica 1,8 m²K/W, conductividad térmica 0,044 W/(mK), Euroclase A1 de reacción al fuego, capacidad de absorción de agua a corto plazo <=1 kg/m² y factor de resistencia a la difusión del vapor de agua 1. (material) | 1.100 | 21648.45 | 23813.30 |
| mt16aaa030 | m | Cinta autoadhesiva para sellado de juntas. (material) | 1.000 | 1755.28 | 1755.28 |
| mo054 | h | Oficial 1ª colocador de aislantes. (mano de obra) | 0.085 | 26179.17 | 2225.23 |
| mo101 | h | Ayudante colocador de aislantes. (mano de obra) | 0.085 | 19044.65 | 1618.80 |
| % | % | Herramienta menor | 2 % | 29412.61 | 588.25 |
|  |  | Costes directos |  |  | 30000.86 |
