# Aislamiento acústico a ruido aéreo bajo losa, con paneles de lana mineral

- Propiedad del archivo: CYPE INGENIEROS, S.A.
- Formato: FIEBDC-3/2002
- Ámbito geográfico: Colombia
- Divisa: COP
- Costes indirectos: 3.00 %
- Gastos generales: 13.00 %
- Beneficio industrial: 6.00 %
- IVA: 16.00 %

## N Aislamientos e impermeabilizaciones

### NB Aislamientos acústicos

#### NBD Losas

**NBD030** m² Aislamiento acústico a ruido aéreo bajo losa, con paneles de lana mineral.
Aislamiento acústico a ruido aéreo bajo losa, con lana mineral, Ecovent® 034 "ISOVER", de 80 mm de espesor, revestida por una de sus caras con un tejido de vidrio negro (tejido Neto), suministrado en rollos, resistencia térmica 2,25 m²K/W, conductividad térmica 0,034 W/(mK) coeficiente de absorción acústica medio 0,9 para una frecuencia de 500 Hz. Colocado a tope y con fijaciones mecánicas. Incluso banda autoadhesiva desolidarizante, para sellado de juntas.
Incluye: Limpieza y preparación de la superficie soporte. Replanteo y corte del aislamiento. Colocación del aislamiento. Fijación del aislamiento. Sellado de juntas.
Criterio de medición de proyecto: Superficie medida según documentación gráfica de Proyecto.
Criterio de medición de obra: Se medirá la superficie realmente ejecutada según especificaciones de Proyecto.

| Código | Ud | Descripción | Rendimiento | Precio | Importe |
|---|---|---|---|---|---|
| mt16lvi030afov | m² | Manta de lana mineral, Ecovent® 034 "ISOVER", de 80 mm de espesor, revestida por una de sus caras con un tejido de vidrio negro (tejido Neto), suministrado en rollos, resistencia térmica 2,25 m²K/W, conductividad térmica 0,034 W/(mK) coeficiente de absorción acústica medio 0,9 para una frecuencia de 500 Hz, Euroclase A1 de reacción al fuego, capacidad de absorción de agua a corto plazo <=1 kg/m² y factor de resistencia a la difusión del vapor de agua 1. (material) | 1.050 | 69626.09 | 73107.39 |
| mt16aaa020ac | Ud | Fijación mecánica para paneles aislantes de lana mineral, colocados directamente sobre la superficie soporte. (material) | 1.000 | 760.63 | 760.63 |
| mt16ptc060a | m | Banda autoadhesiva desolidarizante, de 50 mm de anchura y de 4 mm de espesor, formada por una lámina de poliolefinas de alta resistencia y una lámina viscoelástica de alta densidad de 2 mm de espesor; proporcionando una reducción del nivel global de presión de ruido de impactos de 17 dB. (material) | 1.050 | 5278.13 | 5542.04 |
| mo054 | h | Oficial 1ª colocador de aislantes. (mano de obra) | 0.135 | 26179.17 | 3534.19 |
| mo101 | h | Ayudante colocador de aislantes. (mano de obra) | 0.135 | 19044.65 | 2571.03 |
| % | % | Herramienta menor | 2 % | 85515.28 | 1710.31 |
|  |  | Costes directos |  |  | 87225.59 |
