# Muro divisorio interior de placas de yeso laminado, para grandes alturas. Sistema "PLACO"

- Propiedad del archivo: CYPE Ingenieros S.A.
- Formato: FIEBDC-3/2016
- Programa: Generador de precios de la construcción. CYPE Ingenieros, S.A.
- Fecha: 19/06/2024
- Ámbito geográfico: Colombia
- Divisa: COP
- Costes indirectos: 3 %
- Gastos generales: 13 %
- Beneficio industrial: 6 %
- IVA: 16 %

## F Fachadas y muros divisorios

### FB Muros divisorios interiores de entramado autoportante

#### FBY De placas de yeso laminado

**FBY070** m² Muro divisorio interior de placas de yeso laminado, para grandes alturas. Sistema "PLACO".
Muro divisorio interior sencillo sistema High Stil "PLACO" (25 + 70 + 25)/900 (70), para grandes alturas, de 120 mm de espesor total, con nivel de calidad del acabado estándar (Q2), formado por una estructura simple autoportante de perfiles metálicos de acero galvanizado formada por canales RHS 70 "PLACO" y montantes MHS 70 "PLACO", con una separación entre montantes de 900 mm y una disposición normal "N", a la que se atornilla una placa de yeso laminado AF / - 900 / 2500 / 25 / con los bordes longitudinales afinados, Megaplac 25 "PLACO" en una cara y una placa de yeso laminado AF / - 900 / 2500 / 25 / con los bordes longitudinales afinados, Megaplac 25 "PLACO" en la otra cara. Incluso banda estanca autoadhesiva, Banda 45 "PLACO"; anclajes de canales y montantes metálicos; tornillería para la fijación de las placas; cinta de papel con refuerzo metálico "PLACO" y pasta y cinta para el tratamiento de juntas.
Criterio de valoración económica: El precio incluye la resolución de encuentros y puntos singulares, pero no incluye el aislamiento a colocar entre los montantes.
Incluye: Replanteo y trazado en la losa inferior y en el superior de los muros divisorios interiores a realizar. Colocación de banda de estanqueidad y canales inferiores, sobre piso terminado o base de asiento. Colocación de banda de estanqueidad y canales superiores, bajo losas. Colocación y fijación de los montantes sobre los elementos horizontales. Corte de las placas. Fijación de las placas para el cierre de una de las caras del muro divisorio interior. Fijación de las placas para el cierre de la segunda cara del muro divisorio interior. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca autoadhesiva, Banda 45 "PLACO", de espuma de polietileno de celdas cerradas, de 3 mm de espesor y 45 mm de anchura, para la estanqueidad de la base y el aislamiento acústico del perímetro en muros divisorios interiores y trasdosados de placas. (material) | 0.45 | 1256.11 | 565.250 |
| mt12plp220a | m | Canal de perfil de acero galvanizado, RHS 70 "PLACO", fabricado mediante laminación en frío, 72x60 mm de sección y 1,2 mm de espesor. (material) | 0.9 | 21501.2 | 19351.080 |
| mt12plp210a | m | Montante de perfil de acero galvanizado, MHS 70 "PLACO", fabricado mediante laminación en frío, 68x55 mm de sección y 1,2 mm de espesor. (material) | 1.4 | 23136.59 | 32391.226 |
| mt12plk017a | m² | Placa de yeso laminado AF / - 900 / 2500 / 25 / con los bordes longitudinales afinados, Megaplac 25 "PLACO", formada por un alma de yeso de origen natural embutida e íntimamente ligada a dos láminas de cartón fuerte, reforzada por la inclusión en la masa de fibra de vidrio de hilo corto no tejido para mejorar su cohesión a temperaturas altas y por la densificación del yeso para dotarla de mayor dureza superficial. (material) | 2.1 | 23431.49 | 49206.129 |
| mt12plt020b | Ud | Tornillo autoperforante TTPF 35 "PLACO", con cabeza de trompeta, de 35 mm de longitud, para instalación de placas de yeso laminado sobre perfiles de espesor inferior a 6 mm. (material) | 14 | 69.95 | 979.300 |
| mt12plt030a | Ud | Tornillo autoperforante rosca-metal, TRPF 9,5 "PLACO", de 9,5 mm de longitud. (material) | 2 | 40.43 | 80.860 |
| mt12plj010a | m | Cinta microperforada de papel "PLACO", de 50 mm de anchura, para acabado de juntas de placas de yeso laminado. (material) | 3.5 | 144.77 | 506.695 |
| mt12plm010a | kg | Pasta de secado en polvo SN "PLACO"; Euroclase A2-s1, d0 de reacción al fuego, rango de temperatura de trabajo de 5 a 30°C, para aplicación manual con cinta de juntas; para el tratamiento de las juntas de las placas de yeso laminado. (material) | 0.84 | 3029.47 | 2544.755 |
| mt12plm019a | kg | Pasta de secado, Gypfill Pro "PLACO"; Euroclase A2-s1, d0 de reacción al fuego, rango de temperatura de trabajo de 5 a 30°C, para aplicación manual o mecánica con cinta de juntas; para el tratamiento de las juntas de las placas de yeso laminado. (material) | 1.18 | 3450.39 | 4071.460 |
| mt12plj010b | m | Cinta de papel con refuerzo metálico "PLACO", de 50 mm de anchura, para acabado de juntas de placas de yeso laminado. (material) | 0.3 | 2219.02 | 665.706 |
| mo053 | h | Oficial 1ª montador de divisiones y sistemas de placas. (mano de obra) | 0.276 | 26179.17 | 7225.451 |
| mo100 | h | Ayudante montador de divisiones y sistemas de placas. (mano de obra) | 0.236 | 19044.65 | 4494.537 |
| % | % | Herramienta menor | 2 % | 122082.449 | 2441.649 |
|  |  | Costes directos |  |  | 124524.098 |

Residuos:
- colocación: mt12plj020a; factor de residuo 0.06
- colocación: mt12plp220a; factor de residuo 0.0053
- colocación: mt12plp210a; factor de residuo 0.0053
- colocación: mt12plk017a; factor de residuo 0.018
- colocación: mt12plt020b; factor de residuo 0.00526316
- colocación: mt12plt030a Tornillo autoperforante rosca-metal, TRPF 9,5 "PLACO", de 9,5 mm de longitud; factor de residuo 0.00555556
- colocación: mt12plj010a Cinta microperforada de papel "PLACO", de 50 mm de anchura, para acabado de juntas de placas de yeso laminado; factor de residuo 0.0440299
- colocación: mt12plm010a; factor de residuo 0.03
- colocación: mt12plm019a; factor de residuo 0.023475
- colocación: mt12plj010b Cinta de papel con refuerzo metálico "PLACO", de 50 mm de anchura, para acabado de juntas de placas de yeso laminado; factor de residuo 0.044

## Recursos

**mt12plj020a** m Banda estanca autoadhesiva
Datos técnicos: Coste energético 1.399 MJ; Emisión de CO2 0.051 kg; Código LER 17 06 04; Masa del elemento 0.0095 kg; Volumen 0.000016 m3
Residuos:
- embalaje: re170203 Plástico. (componente de residuo); rendimiento 0.001 kg; Código LER 17 02 03; Masa del elemento 1 kg; Volumen 0.001667 m3

**mt12plp220a** m Canal de perfil de acero galvanizado
Datos técnicos: Coste energético 235.442 MJ; Emisión de CO2 7.207 kg; Código LER 17 04 05; Masa del elemento 1.77 kg; Volumen 0.000843 m3
Residuos:
- embalaje: re170203 Plástico; rendimiento 0.008 kg

**mt12plp210a** m Montante de perfil de acero galvanizado
Datos técnicos: Coste energético 247.374 MJ; Emisión de CO2 7.571 kg; Código LER 17 04 05; Masa del elemento 1.86 kg; Volumen 0.000886 m3
Residuos:
- embalaje: re170203 Plástico; rendimiento 0.008 kg

**mt12plk017a** m² Placa de yeso laminado AF / - 900 / 2500 / 25 / con los bordes longitudinales afinados
Datos técnicos: Coste energético 50.968 MJ; Emisión de CO2 2.719 kg; Código LER 17 08 02; Masa del elemento 18 kg; Volumen 0.018 m3
Residuos:
- embalaje: re170203 Plástico; rendimiento 0.004 kg

**mt12plt020b** Ud Tornillo autoperforante TTPF 35 "PLACO"
Datos técnicos: Coste energético 0.019 MJ; Emisión de CO2 0.002 kg; Código LER 17 04 05; Masa del elemento 0.0019 kg
Residuos:
- embalaje: re150101 Envases de papel y cartón. (componente de residuo); rendimiento 0.001 kg; Código LER 15 01 01; Masa del elemento 1 kg; Volumen 0.001333 m3

**mt12plt030a** Ud Tornillo autoperforante rosca-metal, TRPF 9,5 "PLACO", de 9,5 mm de longitud
Datos técnicos: Coste energético 0.009 MJ; Emisión de CO2 0.001 kg; Código LER 17 04 05; Masa del elemento 0.0009 kg
Residuos:
- embalaje: re150101 Envases de papel y cartón; rendimiento 0.001 kg

**mt12plj010a** m Cinta microperforada de papel "PLACO", de 50 mm de anchura, para acabado de juntas de placas de yeso laminado
Datos técnicos: Coste energético 0.004 MJ; Emisión de CO2 0.006 kg; Código LER 20 01 01; Masa del elemento 0.0067 kg; Volumen 0.000009 m3

**mt12plm010a** kg Pasta de secado en polvo SN "PLACO"; Euroclase A2-s1
Datos técnicos: Coste energético 9.578 MJ; Emisión de CO2 0.386 kg; Código LER 17 08 02; Masa del elemento 1 kg; Volumen 0.001 m3
Residuos:
- embalaje: re170203 Plástico; rendimiento 0.02 kg

**mt12plm019a** kg Pasta de secado
Datos técnicos: Coste energético 13.022 MJ; Emisión de CO2 0.447 kg; Código LER 17 08 02; Masa del elemento 1 kg; Volumen 0.001 m3
Residuos:
- embalaje: re170203 Plástico; rendimiento 0.022 kg

**mt12plj010b** m Cinta de papel con refuerzo metálico "PLACO", de 50 mm de anchura, para acabado de juntas de placas de yeso laminado
Datos técnicos: Coste energético 4.511 MJ; Emisión de CO2 0.348 kg; Código LER 20 01 01; Masa del elemento 0.06 kg; Volumen 0.00008 m3
