# Protección pasiva contra incendios de estructura metálica, con mortero proyectado. Sistema "ISOVER"

- Propiedad del archivo: CYPE Ingenieros S.A.
- Formato: FIEBDC-3/2016
- Programa: Generador de precios de la construcción. CYPE Ingenieros, S.A.
- Fecha: 19/06/2024
- Ámbito geográfico: Colombia
- Divisa: COP
- Costes indirectos: 3 %
- Gastos generales: 13 %
- Beneficio industrial: 6 %
- IVA: 16 %

## I Instalaciones

### IO Contra incendios

#### IOR Protección pasiva contra incendios: estructuras

**IOR036** m² Protección pasiva contra incendios de estructura metálica, con mortero proyectado. Sistema "ISOVER".
Sistema de protección pasiva contra incendios de viga de acero, HEA 100, protegida en sus 4 caras y con una resistencia al fuego de 30 minutos, mediante proyección neumática de mortero de lana de roca blanca Banroc Pyro "ISOVER", con un espesor medio de 10 mm, aplicado directamente sobre el soporte.
Incluye: Limpieza y preparación de la superficie del perfil metálico. Protección de los elementos del entorno que puedan verse afectados durante los trabajos de proyección. Proyección mecánica del mortero.
Criterio de medición de proyecto: Superficie medida según documentación gráfica de Proyecto.
Criterio de medición de obra: Se medirá la superficie realmente ejecutada según especificaciones de Proyecto.

| Código | Ud | Descripción | Rendimiento | Precio | Importe |
|---|---|---|---|---|---|
| mt16lri020a | kg | Mortero de lana de roca blanca Banroc Pyro "ISOVER" para protección pasiva contra el fuego mediante proyección, resistencia térmica 0,053 m²K/W, conductividad térmica 0,061 W/(mK), Euroclase A1 de reacción al fuego. (material) | 3 | 11701.86 | 35105.580 |
| mq06pym010 | h | Mezcladora-bombeadora para morteros y yesos proyectados, de 3 m³/h. (maquinaria) | 0.172 | 21495.13 | 3697.162 |
| mo030 | h | Oficial 1ª aplicador de productos aislantes. (mano de obra) | 0.194 | 25476.92 | 4942.522 |
| mo068 | h | Ayudante aplicador de productos aislantes. (mano de obra) | 0.194 | 19044.65 | 3694.662 |
| % | % | Herramienta menor | 2 % | 47439.926 | 948.799 |
|  |  | Costes directos |  |  | 48388.725 |

Residuos:
- colocación: mt16lri020a; factor de residuo 0.012

## Recursos

**mt16lri020a** kg Mortero de lana de roca blanca Banroc Pyro "ISOVER" para protección pasiva contra el fuego mediante proyección
Datos técnicos: Coste energético 57.790 MJ; Emisión de CO2 1.500 kg; Código LER 17 06 04; Masa del elemento 1 kg; Volumen 0.001667 m3
