# Trampilla para cielo raso continuo de placas de yeso laminado. Sistema "PLACO"

- Propiedad del archivo: CYPE Ingenieros S.A.
- Formato: FIEBDC-3/2016
- Programa: Generador de precios de la construcción. CYPE Ingenieros, S.A.
- Fecha: 19/06/2024
- Ámbito geográfico: Colombia
- Divisa: COP
- Costes indirectos: 3 %
- Gastos generales: 13 %
- Beneficio industrial: 6 %
- IVA: 16 %

## R Revestimientos

### RT Cielos rasos en interiores

#### RTC Continuos, de placas de yeso laminado

**RTC019** Ud Trampilla para cielo raso continuo de placas de yeso laminado. Sistema "PLACO".
Trampilla de registro de acero galvanizado lacado, color blanco, Metaltramp "PLACO", de 600x600 mm, formada por marco y puerta con llave, para cielo raso continuo de placas de yeso laminado. Incluso accesorios de montaje.
Incluye: Marcado y corte de la placa de yeso laminado. Colocación de la trampilla. Resolución de encuentros y puntos singulares.
Criterio de medición de proyecto: Número de unidades previstas, según documentación gráfica de Proyecto.
Criterio de medición de obra: Se medirá el número de unidades realmente colocadas según especificaciones de Proyecto.

| Código | Ud | Descripción | Rendimiento | Precio | Importe |
|---|---|---|---|---|---|
| mt12plk060b | Ud | Trampilla de registro de acero galvanizado lacado, color blanco, Metaltramp "PLACO", de 600x600 mm, formada por marco y puerta con llave. (material) | 1 | 128152.01 | 128152.010 |
| mo015 | h | Oficial 1ª montador de falsos techos. (mano de obra) | 0.339 | 26179.17 | 8874.739 |
| mo082 | h | Ayudante montador de falsos techos. (mano de obra) | 0.169 | 19044.65 | 3218.546 |
| % | % | Herramienta menor | 2 % | 140245.295 | 2804.906 |
|  |  | Costes directos |  |  | 143050.201 |

## Recursos

**mt12plk060b** Ud Trampilla de registro de acero galvanizado lacado
Datos técnicos: Coste energético 85.182 MJ; Emisión de CO2 8.515 kg
Residuos:
- embalaje: re150101 Envases de papel y cartón. (componente de residuo); rendimiento 0.099 kg; Código LER 15 01 01; Masa del elemento 1 kg; Volumen 0.001333 m3
- embalaje: re170203 Plástico. (componente de residuo); rendimiento 0.05 kg; Código LER 17 02 03; Masa del elemento 1 kg; Volumen 0.001667 m3
