# Reparación estructural de concreto, con mortero de fraguado rápido a base de cemento, modificado con polímeros

- Propiedad del archivo: CYPE Ingenieros S.A.
- Formato: FIEBDC-3/2016
- Programa: Generador de precios de la construcción. CYPE Ingenieros, S.A.
- Fecha: 14/10/2024
- Ámbito geográfico: Colombia
- Divisa: COP
- Costes indirectos: 3 %
- Gastos generales: 13 %
- Beneficio industrial: 6 %
- IVA: 16 %

## E Estructuras

### EH Concreto armado

#### EHY Reparaciones

**EHY012** m² Reparación estructural de concreto, con mortero de fraguado rápido a base de cemento, modificado con polímeros.
Aplicación manual de mortero tixotrópico, de fraguado rápido (15 minutos), modificado con polímeros, reforzado con fibras, resistente a los sulfatos, de retracción compensada, con una resistencia a compresión a 28 días mayor o igual a 25 N/mm² y un módulo de elasticidad mayor o igual a 15000 N/mm², Euroclase A1 de reacción al fuego, en capa de 15 mm de espesor medio, con acabado superficial fratasado con esponja o fratás, para reparación y refuerzo estructural de elemento de concreto.
Incluye: Preparación de la mezcla. Aplicación del producto. Perfilado de aristas. Curado.
Criterio de medición de proyecto: Superficie medida según documentación gráfica de Proyecto.
Criterio de medición de obra: Se medirá la superficie realmente ejecutada según especificaciones de Proyecto.

| Código | Ud | Descripción | Rendimiento | Precio | Importe |
|---|---|---|---|---|---|
| mt09reo040d | kg | Mortero tixotrópico, de fraguado rápido (15 minutos), modificado con polímeros, reforzado con fibras, resistente a los sulfatos, de retracción compensada, con una resistencia a compresión a 28 días mayor o igual a 25 N/mm² y un módulo de elasticidad mayor o igual a 15000 N/mm², Euroclase A1 de reacción al fuego, para reparación estructural del concreto. (material) | 28.5 | 2423.1 | 69058.350 |
| mt08aaa010a | m³ | Agua. (material) | 0.004 | 3289.66 | 13.159 |
| mo020 | h | Oficial 1ª obra blanca. (mano de obra) | 0.487 | 26625.25 | 12966.497 |
| mo113 | h | Peón de obra blanca. (mano de obra) | 0.487 | 19175.79 | 9338.610 |
| % | % | Herramienta menor | 2 % | 91376.616 | 1827.532 |
|  |  | Costes directos |  |  | 93204.148 |

Residuos:
- colocación: mt09reo040d; factor de residuo 0.0063

## Recursos

**mt09reo040d** kg Mortero tixotrópico
Datos técnicos: Coste energético 7.684 MJ; Emisión de CO2 0.474 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
