# Recibido de barandilla metálica

- Propiedad del archivo: CYPE Ingenieros S.A.
- Formato: FIEBDC-3/2016
- Programa: Generador de precios de la construcción. CYPE Ingenieros, S.A.
- Fecha: 14/10/2024
- Ámbito geográfico: Colombia
- Divisa: COP
- Costes indirectos: 3 %
- Gastos generales: 13 %
- Beneficio industrial: 6 %
- IVA: 16 %

## H Remates y ayudas

### HE Recibidos

#### HEB Barandillas, rejas y pasamanos

**HEB010** m Recibido de barandilla metálica.
Recibido de barandilla metálica con patillas de anclaje, con mortero cementoso de fraguado rápido (6 minutos), Webertec Crono "WEBER", compuesto de cemento, aditivos especiales y agregados seleccionados.
Incluye: Replanteo. Apertura de huecos para embutir las patillas de anclaje. Nivelación y aplomado. Tapado de huecos con mortero.
Criterio de medición de proyecto: Longitud medida según documentación gráfica de Proyecto.
Criterio de medición de obra: Se medirá la longitud realmente ejecutada según especificaciones de Proyecto.

| Código | Ud | Descripción | Rendimiento | Precio | Importe |
|---|---|---|---|---|---|
| mt09moc130a | kg | Mortero cementoso de fraguado rápido (6 minutos), Webertec Crono "WEBER", compuesto de cemento, aditivos especiales y agregados seleccionados. (material) | 1.207 | 1271.51 | 1534.713 |
| mo020 | h | Oficial 1ª obra blanca. (mano de obra) | 0.529 | 26625.25 | 14084.757 |
| mo113 | h | Peón de obra blanca. (mano de obra) | 0.529 | 19175.79 | 10143.993 |
| % | % | Herramienta menor | 2 % | 25763.463 | 515.269 |
|  |  | Costes directos |  |  | 26278.732 |

Residuos:
- colocación: mt09moc130a; factor de residuo 0.0063

## Recursos

**mt09moc130a** kg Mortero cementoso de fraguado rápido (6 minutos)
Datos técnicos: Coste energético 8.234 MJ; Emisión de CO2 0.514 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
