# Piso interior de piezas de baldosín catalán. Colocación en capa fina

- Propiedad del archivo: CYPE Ingenieros S.A.
- Formato: FIEBDC-3/2016
- Programa: Generador de precios de la construcción. CYPE Ingenieros, S.A.
- Fecha: 14/10/2024
- Ámbito geográfico: Colombia
- Divisa: COP
- Costes indirectos: 3 %
- Gastos generales: 13 %
- Beneficio industrial: 6 %
- IVA: 16 %

## R Revestimientos

### RS Pisos

#### RSG Cerámicos

**RSG170** m² Piso interior de piezas de baldosín catalán. Colocación en capa fina.
Precio: 0
Piso interior de piezas de baldosín catalán, de 200x200x8 mm, gama media, capacidad de absorción de agua 6%
