# Bolardo con luz, de hierro fundido

- Propiedad del archivo: CYPE INGENIEROS, S.A.
- Formato: FIEBDC-3/2002
- Ámbito geográfico: Colombia
- Divisa: COP
- Costes indirectos: 3.00 %
- Gastos generales: 13.00 %
- Beneficio industrial: 6.00 %
- IVA: 16.00 %

## T Amoblamiento urbano

### TI Iluminación viaria

#### TIR Bolardos con luz

**TIR010** Ud Bolardo con luz, de hierro fundido.
Bolardo modelo Finisterre "SANTA & COLE", empotrado, de 810 mm de altura, compuesto por cuerpo de hierro fundido con protección antioxidante y acabado pintado, de color negro, y difusor de vidrio moldeado de gran resistencia, con 120 led de 0,1 W, color rojo y 120 led de 0,1 W, color verde, clase de protección II, grado de protección IP55. Incluso replanteo, accesorios y eliminación y limpieza del material sobrante.
Incluye: Replanteo. Colocación del bolardo. Conexionado. Eliminación y limpieza del material sobrante.
Criterio de medición de proyecto: Número de unidades previstas, según documentación gráfica de Proyecto.
Criterio de medición de obra: Se medirá el número de unidades realmente ejecutadas según especificaciones de Proyecto.

| Código | Ud | Descripción | Rendimiento | Precio | Importe |
|---|---|---|---|---|---|
| mt34syc400h | Ud | Bolardo modelo Finisterre "SANTA & COLE", para empotrar, de 810 mm de altura, compuesto por cuerpo de hierro fundido con protección antioxidante y acabado pintado, de color negro, y difusor de vidrio moldeado de gran resistencia, con 120 led de 0,1 W, color rojo y 120 led de 0,1 W, color verde, clase de protección II, grado de protección IP55. (material) | 1.000 | 3607732.20 | 3607732.20 |
| mo020 | h | Oficial 1ª obra blanca. (mano de obra) | 0.124 | 25476.92 | 3159.14 |
| mo077 | h | Ayudante de obra blanca. (mano de obra) | 0.124 | 19044.65 | 2361.54 |
| mo003 | h | Maestro electricista. (mano de obra) | 0.248 | 26179.17 | 6492.43 |
| mo102 | h | Ayudante electricista. (mano de obra) | 0.248 | 19008.41 | 4714.09 |
| % | % | Herramienta menor | 2 % | 3624459.40 | 72489.19 |
|  |  | Costes directos |  |  | 3696948.59 |
