# Banco de resinas

- Propiedad del archivo: CYPE INGENIEROS, S.A.
- Formato: FIEBDC-3/2002
- Ámbito geográfico: Colombia
- Divisa: COP
- Costes indirectos: 3.00 %
- Gastos generales: 13.00 %
- Beneficio industrial: 6.00 %
- IVA: 16.00 %

## T Amoblamiento urbano

### TM Mobiliario urbano

#### TMB Bancos, sillas y mesas

**TMB030** Ud Banco de resinas.
Banco modelo Iola "SANTA & COLE" para colocar en superficie, de 50x44x150 cm, con asiento de polietileno de color negro, fijado a una superficie soporte con elementos de anclaje.
Criterio de valoración económica: El precio no incluye la superficie soporte.
Incluye: Replanteo. Montaje. Eliminación y limpieza del material sobrante.
Criterio de medición de proyecto: Número de unidades previstas, según documentación gráfica de Proyecto.
Criterio de medición de obra: Se medirá el número de unidades realmente ejecutadas según especificaciones de Proyecto.

| Código | Ud | Descripción | Rendimiento | Precio | Importe |
|---|---|---|---|---|---|
| mt52bsc140o | Ud | Banco modelo Iola "SANTA & COLE" para colocar en superficie, de 50x44x150 cm, con asiento de polietileno de color negro, incluso pernos de anclaje. (material) | 1.000 | 2399666.65 | 2399666.65 |
| mt09reh330 | kg | Mortero de resina epoxi con arena de sílice, de endurecimiento rápido, para relleno de anclajes. (material) | 0.200 | 10479.42 | 2095.88 |
| mo041 | h | Oficial 1ª obra blanca de obra civil. (mano de obra) | 0.497 | 25476.92 | 12662.03 |
| mo087 | h | Ayudante de obra blanca de obra civil. (mano de obra) | 0.497 | 19044.65 | 9465.19 |
| % | % | Herramienta menor | 2 % | 2423889.75 | 48477.80 |
|  |  | Costes directos |  |  | 2472367.55 |
