# Papelera de acero

- Propiedad del archivo: CYPE INGENIEROS, S.A.
- Formato: FIEBDC-3/2002
- Ámbito geográfico: Colombia
- Divisa: COP
- Costes indirectos: 3.00 %
- Gastos generales: 13.00 %
- Beneficio industrial: 6.00 %
- IVA: 16.00 %

## T Amoblamiento urbano

### TM Mobiliario urbano

#### TME Papeleras

**TME020** Ud Papelera de acero.
Papelera modelo Maya "SANTA & COLE", de 77 cm de altura y 50 litros de capacidad, con cuerpo de acero inoxidable AISI 304 acabado pulido y tapa abatible de acero inoxidable AISI 316 acabado arenado con cerradura de fijación, fijada a una superficie soporte con elementos de anclaje.
Criterio de valoración económica: El precio no incluye la superficie soporte.
Incluye: Replanteo. Montaje. Eliminación y limpieza del material sobrante.
Criterio de medición de proyecto: Número de unidades previstas, según documentación gráfica de Proyecto.
Criterio de medición de obra: Se medirá el número de unidades realmente ejecutadas según especificaciones de Proyecto.

| Código | Ud | Descripción | Rendimiento | Precio | Importe |
|---|---|---|---|---|---|
| mt52psc030a | Ud | Papelera modelo Maya "SANTA & COLE", de 77 cm de altura y 50 litros de capacidad, con cuerpo de acero inoxidable AISI 304 acabado pulido y tapa abatible de acero inoxidable AISI 316 acabado arenado con cerradura de fijación, incluso cubeta interior de ABS y pernos de anclaje. (material) | 1.000 | 2157839.77 | 2157839.77 |
| mt09reh330 | kg | Mortero de resina epoxi con arena de sílice, de endurecimiento rápido, para relleno de anclajes. (material) | 0.200 | 10479.42 | 2095.88 |
| mo041 | h | Oficial 1ª obra blanca de obra civil. (mano de obra) | 0.348 | 25476.92 | 8865.97 |
| mo087 | h | Ayudante de obra blanca de obra civil. (mano de obra) | 0.348 | 19044.65 | 6627.54 |
| % | % | Herramienta menor | 2 % | 2175429.16 | 43508.58 |
|  |  | Costes directos |  |  | 2218937.74 |
