# Bolardo fijo, de fundición

- Propiedad del archivo: CYPE INGENIEROS, S.A.
- Formato: FIEBDC-3/2002
- Ámbito geográfico: Colombia
- Divisa: COP
- Costes indirectos: 3.00 %
- Gastos generales: 13.00 %
- Beneficio industrial: 6.00 %
- IVA: 16.00 %

## T Amoblamiento urbano

### TP Protecciones peatonales

#### TPH Hitos y bolardos

**TPH020** Ud Bolardo fijo, de fundición.
Bolardo fijo modelo Sammy "SANTA & COLE", de 92 cm de altura, de fundición de hierro con protección antioxidante y pintura de color negro, fijado a una base de concreto f'c=210 kg/cm² (21 MPa), clase de exposición F0 S0 P0 C0, tamaño máximo del agregado 19 mm, manejabilidad plástica con aglomerante hidráulico, compuesto por cementos de alta resistencia y aditivos específicos, de fraguado rápido, y elementos de anclaje.
Criterio de valoración económica: El precio incluye la excavación.
Incluye: Replanteo. Excavación con medios manuales. Fundido de la base de apoyo. Montaje. Eliminación y limpieza del material sobrante.
Criterio de medición de proyecto: Número de unidades previstas, según documentación gráfica de Proyecto.
Criterio de medición de obra: Se medirá el número de unidades realmente ejecutadas según especificaciones de Proyecto.

| Código | Ud | Descripción | Rendimiento | Precio | Importe |
|---|---|---|---|---|---|
| mt52hsc020b | Ud | Bolardo fijo modelo Sammy "SANTA & COLE", de 92 cm de altura, de fundición de hierro con protección antioxidante y pintura de color negro, incluso pernos de anclaje. (material) | 1.000 | 967307.48 | 967307.48 |
| mt10hmf050qde | m³ | Concreto simple f'c=210 kg/cm² (21 MPa), clase de exposición F0 S0 P0 C0, tamaño máximo del agregado 19 mm, manejabilidad blanda, fabricado en planta, según NSR-10 y ACI 318. (material) | 0.250 | 326424.27 | 81606.07 |
| mt09amp010a | kg | Aglomerante hidráulico, compuesto por cementos de alta resistencia y aditivos específicos, de fraguado rápido. (material) | 0.200 | 1341.78 | 268.36 |
| mo041 | h | Oficial 1ª obra blanca de obra civil. (mano de obra) | 0.745 | 25476.92 | 18980.31 |
| mo087 | h | Ayudante de obra blanca de obra civil. (mano de obra) | 0.745 | 19044.65 | 14188.26 |
| % | % | Herramienta menor | 2 % | 1082350.48 | 21647.01 |
|  |  | Costes directos |  |  | 1103997.49 |
