# Farola con columna metálica

- Propiedad del archivo: CYPE Ingenieros S.A.
- Formato: FIEBDC-3/2016
- Programa: Generador de precios de la construcción. CYPE Ingenieros, S.A.
- Fecha: 19/06/2024
- Ámbito geográfico: Colombia
- Divisa: COP
- Costes indirectos: 3 %
- Gastos generales: 13 %
- Beneficio industrial: 6 %
- IVA: 16 %

## T Amoblamiento urbano

### TI Iluminación viaria

#### TIF Farolas

**TIF010** Ud Farola con columna metálica.
Farola, modelo Rama Led "SANTA & COLE", de 4700 mm de altura, compuesta por columna cilíndrica de acero galvanizado pintado, de 127 mm de diámetro y 1 luminaria rectangular de aluminio anodizado, de 25 W de potencia máxima, de 1163x200x98 mm, con óptica de alto rendimiento de tecnología led y 24 led de 1 W, clase de protección I, grado de protección IP66. Incluso dado de cimentación realizado con concreto simple f'c=210 kg/cm² (21 MPa), clase de exposición F0 S0 P0 C0, tamaño máximo del agregado 19 mm, manejabilidad plástica, accesorios y elementos de anclaje. Totalmente montada, conexionada y comprobada.
Criterio de valoración económica: El precio no incluye la excavación.
Incluye: Formación de cimentación de concreto simple. Preparación de la superficie de apoyo. Fijación de la columna. Colocación de la luminaria. Conexionado. Limpieza del elemento.
Criterio de medición de proyecto: Número de unidades previstas, según documentación gráfica de Proyecto.
Criterio de medición de obra: Se medirá el número de unidades realmente ejecutadas según especificaciones de Proyecto.

| Código | Ud | Descripción | Rendimiento | Precio | Importe |
|---|---|---|---|---|---|
| mt10hmf050qdf | m³ | Concreto simple f'c=210 kg/cm² (21 MPa), clase de exposición F0 S0 P0 C0, tamaño máximo del agregado 19 mm, manejabilidad plástica, fabricado en planta, según NSR-10 y ACI 318. (material) | 0.254 | 310103.05 | 78766.175 |
| mt34syc015ja | Ud | Farola, modelo Rama Led "SANTA & COLE", de 4700 mm de altura, compuesta por columna cilíndrica de acero galvanizado pintado, de 127 mm de diámetro y 1 luminaria rectangular de aluminio anodizado, de 25 W de potencia máxima, de 1163x200x98 mm, con óptica de alto rendimiento de tecnología led y 24 led de 1 W, clase de protección I, grado de protección IP66, incluso placa base y pernos de anclaje. (material) | 1 | 10852291.210000001 | 10852291.210 |
| mq07cce010a | h | Camión con cesta elevadora de brazo articulado de 16 m de altura máxima de trabajo y 260 kg de carga máxima. (maquinaria) | 0.22 | 53381.72 | 11743.978 |
| mo020 | h | Oficial 1ª obra blanca. (mano de obra) | 0.373 | 25476.92 | 9502.891 |
| mo113 | h | Peón de obra blanca. (mano de obra) | 0.248 | 18348.75 | 4550.490 |
| mo003 | h | Maestro electricista. (mano de obra) | 0.621 | 26179.17 | 16257.265 |
| mo102 | h | Ayudante electricista. (mano de obra) | 0.621 | 19008.41 | 11804.223 |
| % | % | Herramienta menor | 2 % | 10984916.232 | 219698.325 |
|  |  | Costes directos |  |  | 11204614.557 |

Residuos:
- colocación: mt10hmf050qdf; factor de residuo 0.00120821

## Recursos

**mt10hmf050qdf** m³ Concreto simple f'c=210 kg/cm² (21 MPa)
Datos técnicos: Coste energético 1840.000 MJ; Emisión de CO2 230.000 kg; Código LER 17 01 01; Masa del elemento 2300 kg; Volumen 1.533333 m3

**mt34syc015ja** Ud Farola, modelo Rama Led "SANTA & COLE"
Datos técnicos: Coste energético 4704.407 MJ; Emisión de CO2 393.876 kg
Residuos:
- embalaje: re150101 Envases de papel y cartón. (componente de residuo); rendimiento 0.35 kg; Código LER 15 01 01; Masa del elemento 1 kg; Volumen 0.001333 m3
