# Papelera de polietileno

- Propiedad del archivo: CYPE Ingenieros S.A.
- Formato: FIEBDC-3/2016
- Programa: Generador de precios de la construcción. CYPE Ingenieros, S.A.
- Fecha: 19/06/2024
- Ámbito geográfico: Colombia
- Divisa: COP
- Costes indirectos: 3 %
- Gastos generales: 13 %
- Beneficio industrial: 6 %
- IVA: 16 %

## T Amoblamiento urbano

### TM Mobiliario urbano

#### TME Papeleras

**TME030** Ud Papelera de polietileno.
Papelera modelo Cylindre "SANTA & COLE", de 36 cm de diámetro, 84 cm de altura y 52 litros de capacidad, con cuerpo de polietileno estriado color negro y base de concreto, fijada a una base de concreto f'c=210 kg/cm² (21 MPa), clase de exposición F0 S0 P0 C0, tamaño máximo del agregado 19 mm, manejabilidad plástica con elementos de anclaje.
Criterio de valoración económica: El precio incluye la excavación.
Incluye: Replanteo. Excavación con medios manuales. Fundido de la base de apoyo. Montaje. Eliminación y limpieza del material sobrante.
Criterio de medición de proyecto: Número de unidades previstas, según documentación gráfica de Proyecto.
Criterio de medición de obra: Se medirá el número de unidades realmente ejecutadas según especificaciones de Proyecto.

| Código | Ud | Descripción | Rendimiento | Precio | Importe |
|---|---|---|---|---|---|
| mt52psc050b | Ud | Papelera modelo Cylindre "SANTA & COLE", de 36 cm de diámetro, 84 cm de altura y 52 litros de capacidad, con cuerpo de polietileno estriado color negro y base de concreto, incluso cubeta interior de acero galvanizado y pernos de anclaje. (material) | 1 | 1376552.96 | 1376552.960 |
| mt10hmf050qde | m³ | Concreto simple f'c=210 kg/cm² (21 MPa), clase de exposición F0 S0 P0 C0, tamaño máximo del agregado 19 mm, manejabilidad blanda, fabricado en planta, según NSR-10 y ACI 318. (material) | 0.25 | 326424.27 | 81606.068 |
| mt09reh330 | kg | Mortero de resina epoxi con arena de sílice, de endurecimiento rápido, para relleno de anclajes. (material) | 0.2 | 10479.42 | 2095.884 |
| mo041 | h | Oficial 1ª obra blanca de obra civil. (mano de obra) | 0.596 | 25476.92 | 15184.244 |
| mo087 | h | Ayudante de obra blanca de obra civil. (mano de obra) | 0.596 | 19044.65 | 11350.611 |
| % | % | Herramienta menor | 2 % | 1486789.767 | 29735.795 |
|  |  | Costes directos |  |  | 1516525.562 |

Residuos:
- colocación: mt10hmf050qde; factor de residuo 0.00115669
- colocación: mt09reh330 Mortero de resina epoxi con arena de sílice, de endurecimiento rápido, para relleno de anclajes; factor de residuo 0.042925

## Recursos

**mt52psc050b** Ud Papelera modelo Cylindre "SANTA & COLE"
Datos técnicos: Coste energético 2417.623 MJ; Emisión de CO2 156.564 kg
Residuos:
- embalaje: re150101 Envases de papel y cartón. (componente de residuo); rendimiento 1.396 kg; Código LER 15 01 01; Masa del elemento 1 kg; Volumen 0.001333 m3

**mt10hmf050qde** m³ Concreto simple f'c=210 kg/cm² (21 MPa)
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
