# Calentador de agua a gas, convencional

- Propiedad del archivo: CYPE INGENIEROS, S.A.
- Formato: FIEBDC-3/2002
- Ámbito geográfico: Colombia
- Divisa: COP
- Costes indirectos: 3.00 %
- Gastos generales: 13.00 %
- Beneficio industrial: 6.00 %
- IVA: 16.00 %

## I Instalaciones

### IC Calefacción, refrigeración, climatización y A.C.S.

#### ICA Agua caliente

**ICA030** Ud Calentador de agua a gas, convencional.
Calentador instantáneo a gas butano y propano, para el servicio de A.C.S., Opaliatherm F 12 GN "SAUNIER DUVAL", mural vertical, para uso interior, cámara de combustión estanca, baja emisión de NOx, encendido electrónico a red eléctrica, sin llama piloto, control de llama por ionización, 12 l/min, de potencia modulada, eficiencia energética clase A, 580x350x198 mm, control termostático de la temperatura, con panel de control con pantalla LED táctil antirrayaduras, funciones de control y seguridad para monitorización del correcto funcionamiento, ventilador modulante DC, válvula de gas controlada por microprocesador, grado de protección IPX5 y ducto horizontal para evacuación de humos, válvula termostática solar. Incluso soporte y anclajes de fijación a paramento vertical, llave de corte de esfera, latiguillos flexibles. Totalmente montado, conexionado y probado.
Incluye: Replanteo del aparato. Fijación en paramento mediante elementos de anclaje. Colocación del aparato y accesorios. Conexionado con la red de conducción de agua. Conexión a la red eléctrica y de tierra. Colocación del ducto de evacuación de los productos de la combustión y los accesorios de ventilación. Puesta en marcha.
Criterio de medición de proyecto: Número de unidades previstas, según documentación gráfica de Proyecto.
Criterio de medición de obra: Se medirá el número de unidades realmente ejecutadas según especificaciones de Proyecto.

| Código | Ud | Descripción | Rendimiento | Precio | Importe |
|---|---|---|---|---|---|
| mt38cgd052g | Ud | Calentador instantáneo a gas butano y propano, para el servicio de A.C.S., Opaliatherm F 12 GN "SAUNIER DUVAL", mural vertical, para uso interior, cámara de combustión estanca, baja emisión de NOx, encendido electrónico a red eléctrica, sin llama piloto, control de llama por ionización, 12 l/min, de potencia modulada, eficiencia energética clase A, 580x350x198 mm, control termostático de la temperatura, con panel de control con pantalla LED táctil antirrayaduras, funciones de control y seguridad para monitorización del correcto funcionamiento, ventilador modulante DC, válvula de gas controlada por microprocesador, grado de protección IPX5 y ducto horizontal para evacuación de humos. (material) | 1.000 | 4857502.17 | 4857502.17 |
| mt38cgd502a | Ud | Válvula termostática solar, "SAUNIER DUVAL", para calentador de agua a gas. (material) | 1.000 | 890542.07 | 890542.07 |
| mt37sve010b | Ud | Válvula de esfera de latón niquelado para roscar de 1/2". (material) | 1.000 | 13306.64 | 13306.64 |
| mt38tew010a | Ud | Latiguillo flexible de 20 cm y 1/2" de diámetro. (material) | 2.000 | 43177.80 | 86355.60 |
| mt38www011 | Ud | Material auxiliar para instalaciones de A.C.S. (material) | 1.000 | 7825.98 | 7825.98 |
| mo004 | h | Oficial 1ª calefactor. (mano de obra) | 2.625 | 26179.17 | 68720.32 |
| mo103 | h | Ayudante calefactor. (mano de obra) | 2.625 | 19008.41 | 49897.08 |
| % | % | Herramienta menor | 2 % | 5974149.86 | 119483.00 |
|  |  | Costes directos |  |  | 6093632.86 |
