# Calentador solar térmico para instalación colectiva, sobre cubierta plana

- Propiedad del archivo: CYPE INGENIEROS, S.A.
- Formato: FIEBDC-3/2002
- Ámbito geográfico: Colombia
- Divisa: COP
- Costes indirectos: 3.00 %
- Gastos generales: 13.00 %
- Beneficio industrial: 6.00 %
- IVA: 16.00 %

## I Instalaciones

### IC Calefacción, refrigeración, climatización y A.C.S.

#### ICB Captación solar

**ICB010** Ud Calentador solar térmico para instalación colectiva, sobre cubierta plana.
Calentador solar térmico formado por batería de 2 módulos, compuesto cada uno de ellos de un calentador solar térmico plano, Helioconcept SRV 2.3/2 "SAUNIER DUVAL", con panel de montaje de 1233x2033x80 mm, superficie útil 2,35 m², rendimiento óptico 0,787, coeficiente de pérdidas primario 3,783 W/m²K y coeficiente de pérdidas secundario 0,016 W/m²K², compuesto de marco de aluminio, acabado pintado, absorbedor de cobre con tratamiento altamente selectivo, aislamiento térmico de lana mineral y cubierta protectora de vidrio de seguridad, colocados sobre estructura soporte para cubierta plana. Incluso accesorios de montaje y fijación, conjunto de conexiones hidráulicas entre calentadores solares térmicos, líquido de relleno para calentador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38css502a | Ud | Calentador solar térmico plano, Helioconcept SRV 2.3/2 "SAUNIER DUVAL", con panel de montaje de 1233x2033x80 mm, superficie útil 2,35 m², rendimiento óptico 0,787, coeficiente de pérdidas primario 3,783 W/m²K y coeficiente de pérdidas secundario 0,016 W/m²K², compuesto de marco de aluminio, acabado pintado, absorbedor de cobre con tratamiento altamente selectivo, aislamiento térmico de lana mineral y cubierta protectora de vidrio de seguridad. (material) | 2.000 | 4128876.85 | 8257753.70 |
| mt38css549b | Ud | Bastidor de calentador solar térmico, para 2 paneles con montaje vertical, sobre cubierta plana, anclado mecánicamente con soporte ajustable a 20°, 30°, 40° y 45°, "SAUNIER DUVAL". (material) | 1.000 | 3265320.91 | 3265320.91 |
| mt38css560 | Ud | Kit hidráulico de entrada y salida para batería de calentadores solares térmicos, "SAUNIER DUVAL". (material) | 1.000 | 296847.36 | 296847.36 |
| mt38css561 | Ud | Kit hidráulico de unión entre calentadores solares sobre cubierta plana, "SAUNIER DUVAL". (material) | 1.000 | 242875.11 | 242875.11 |
| mt38css580 | Ud | Purgador automático para calentadores solares térmicos, "SAUNIER DUVAL". (material) | 1.000 | 404791.85 | 404791.85 |
| mt38css728 | Ud | Válvula de seguridad, para una temperatura máxima de 99°C, "SAUNIER DUVAL". (material) | 1.000 | 215888.99 | 215888.99 |
| mt38css300 | Ud | Bidón de 10 l de solución agua-glicol para relleno de calentador solar térmico, "SAUNIER DUVAL". (material) | 0.370 | 350819.60 | 129803.25 |
| mt37sve010d | Ud | Válvula de esfera de latón niquelado para roscar de 1". (material) | 2.000 | 32692.59 | 65385.18 |
| mo009 | h | Oficial 1ª instalador de captadores solares. (mano de obra) | 6.102 | 26179.17 | 159745.30 |
| mo108 | h | Ayudante instalador de captadores solares. (mano de obra) | 6.102 | 19008.41 | 115989.32 |
| % | % | Herramienta menor | 2 % | 13154400.97 | 263088.02 |
|  |  | Costes directos |  |  | 13417488.99 |
