# Sistema de calefacción y refrigeración por suelo radiante, con capa de mortero, "SAUNIER DUVAL"

- Propiedad del archivo: CYPE INGENIEROS, S.A.
- Formato: FIEBDC-3/2002
- Ámbito geográfico: Colombia
- Divisa: COP
- Costes indirectos: 3.00 %
- Gastos generales: 13.00 %
- Beneficio industrial: 6.00 %
- IVA: 16.00 %

## I Instalaciones

### IC Calefacción, refrigeración, climatización y A.C.S.

#### ICE Emisores por agua para calefacción y refrigeración

**ICE114** m² Sistema de calefacción y refrigeración por suelo radiante, con capa de mortero, "SAUNIER DUVAL".
Sistema de calefacción por suelo radiante "SAUNIER DUVAL", formado por, banda de espuma de polietileno con babero plástico, panel de tetones de poliestireno expandido con lámina superficial termoconformada, de 10 mm de espesor, 32 mm de altura total, tubo de polietileno reticulado/barrera de oxígeno/polietileno reticulado (PE-Xa/EVOH/PE-Xa) de 16 mm de diámetro exterior y 1,8 mm de espesor, con grapas especiales para sujeción de tubería y mortero autonivelante, "SAUNIER DUVAL", con resistencia a compresión de 20 N/mm², resistencia a flexión de 4 N/mm², de 50 mm de espesor. Totalmente montado, conexionado y probado.
Incluye: Preparación y limpieza de la superficie de apoyo. Replanteo de la instalación. Fijación del zócalo perimetral. Colocación de los paneles. Replanteo de la tubería. Colocación y fijación de las tuberías. Fundido y extendido de la capa de mortero autonivelante.
Criterio de medición de proyecto: Superficie útil, medida según documentación gráfica de Proyecto.
Criterio de medición de obra: Se medirá la superficie realmente ejecutada según especificaciones de Proyecto.

| Código | Ud | Descripción | Rendimiento | Precio | Importe |
|---|---|---|---|---|---|
| mt38srs120b | m | Banda de espuma de polietileno con babero plástico, "SAUNIER DUVAL", de 180x7 mm. (material) | 0.600 | 6055.68 | 3633.41 |
| mt38srs106a | m² | Panel de tetones de poliestireno expandido con lámina superficial termoconformada, de 10 mm de espesor, 32 mm de altura total, "SAUNIER DUVAL", de 1400x800 mm, paso del tubo múltiplo de 5 cm, coeficiente de conductividad térmica 0,033 W/(mK). (material) | 1.000 | 130208.05 | 130208.05 |
| mt38srs011c | m | Tubo de polietileno reticulado/barrera de oxígeno/polietileno reticulado (PE-Xa/EVOH/PE-Xa) de 16 mm de diámetro exterior y 1,8 mm de espesor, "SAUNIER DUVAL", suministrado en rollos de 200 m de longitud. (material) | 6.667 | 7394.20 | 49297.13 |
| mt38srs104 | Ud | Grapa para sujeción de tubería sobre panel aislante en rollo, "SAUNIER DUVAL". (material) | 13.333 | 693.73 | 9249.50 |
| mt09mal020a | m³ | Mortero autonivelante, con resistencia a compresión de 20 N/mm², resistencia a flexión de 4 N/mm², a base de sulfato cálcico, para espesores de 2,5 a 7,0 cm, usado en nivelación de pisos. (material) | 0.050 | 547842.85 | 27392.14 |
| mt08aaa010a | m³ | Agua. (material) | 0.004 | 3281.16 | 13.12 |
| mq06pym020 | h | Mezcladora-bombeadora para morteros autonivelantes. (maquinaria) | 0.058 | 27544.02 | 1597.55 |
| mo004 | h | Oficial 1ª calefactor. (mano de obra) | 0.824 | 26179.17 | 21571.64 |
| mo103 | h | Ayudante calefactor. (mano de obra) | 0.824 | 19008.41 | 15662.93 |
| mo031 | h | Oficial 1ª aplicador de mortero autonivelante. (mano de obra) | 0.061 | 25476.92 | 1554.09 |
| mo069 | h | Ayudante aplicador de mortero autonivelante. (mano de obra) | 0.061 | 19044.65 | 1161.72 |
| % | % | Herramienta menor | 2 % | 261341.28 | 5226.83 |
|  |  | Costes directos |  |  | 266568.11 |
