# Equipo de aire acondicionado con unidad interior con distribución por ducto rectangular, sistema aire-aire split 1x1

- Propiedad del archivo: CYPE INGENIEROS, S.A.
- Formato: FIEBDC-3/2002
- Ámbito geográfico: Colombia
- Divisa: COP
- Costes indirectos: 3.00 %
- Gastos generales: 13.00 %
- Beneficio industrial: 6.00 %
- IVA: 16.00 %

## I Instalaciones

### IC Calefacción, refrigeración, climatización y A.C.S.

#### ICN Unidades autónomas de climatización

**ICN040** Ud Equipo de aire acondicionado con unidad interior con distribución por ducto rectangular, sistema aire-aire split 1x1.
Equipo de aire acondicionado, sistema aire-aire split 1x1, para gas R-32, bomba de calor, alimentación monofásica (230V/50Hz), VivAir SDH 19-085 IDN "SAUNIER DUVAL", potencia frigorífica nominal 8,5 kW, potencia frigorífica mínima/máxima: 2,4/9 kW, SEER 6,1 (clase A++), potencia calorífica nominal 8,8 kW, potencia calorífica mínima/máxima: 2,4/9,5 kW, SCOP 4 (clase A+), formado por una unidad interior de techo con distribución por ducto rectangular de baja silueta SDH 19-085 IDNI, presión sonora mínima/máxima: 35/42 dBA, dimensiones 220x1300x450 mm, peso 31 kg, con filtro purificador del aire y contacto para encendido y apagado de forma remota, mando a distancia por cable, con programación diaria, y una unidad exterior SDH 19-085 IKDNO, con compresor rotativo tipo Inverter DC, ventilador modulante, control de condensación y válvula de expansión electrónica, presión sonora 53 dBA, dimensiones 790x920x370 mm, peso 60 kg, diámetro de conexión de la tubería de gas 5/8", diámetro de conexión de la tubería de líquido 3/8", con amortiguadores de muelles, soportes y fijaciones de las unidades interior y exterior, tubería de desagüe con sifón, conexión frigorífica entre unidades, conexión eléctrica entre unidades, sujeción y protección mecánica de los tendidos de líneas con ocultación bajo canaleta registrable en zonas vistas. Incluso elementos antivibratorios y soportes de pared para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau061A | Ud | Equipo de aire acondicionado, sistema aire-aire split 1x1, para gas R-32, bomba de calor, alimentación monofásica (230V/50Hz), VivAir SDH 19-085 IDN "SAUNIER DUVAL", potencia frigorífica nominal 8,5 kW, potencia frigorífica mínima/máxima: 2,4/9 kW, SEER 6,1 (clase A++), potencia calorífica nominal 8,8 kW, potencia calorífica mínima/máxima: 2,4/9,5 kW, SCOP 4 (clase A+), formado por una unidad interior de techo con distribución por ducto rectangular de baja silueta SDH 19-085 IDNI, presión sonora mínima/máxima: 35/42 dBA, dimensiones 220x1300x450 mm, peso 31 kg, con filtro purificador del aire y contacto para encendido y apagado de forma remota, mando a distancia por cable, con programación diaria, y una unidad exterior SDH 19-085 IKDNO, con compresor rotativo tipo Inverter DC, ventilador modulante, control de condensación y válvula de expansión electrónica, presión sonora 53 dBA, dimensiones 790x920x370 mm, peso 60 kg, diámetro de conexión de la tubería de gas 5/8", diámetro de conexión de la tubería de líquido 3/8", con amortiguadores de muelles, soportes y fijaciones de las unidades interior y exterior, tubería de desagüe con sifón, conexión frigorífica entre unidades, conexión eléctrica entre unidades, sujeción y protección mecánica de los tendidos de líneas con ocultación bajo canaleta registrable en zonas vistas. (material) | 1.000 | 19776149.45 | 19776149.45 |
| mt42www090 | Ud | Kit de soportes para suspensión del techo, formado por cuatro varillas roscadas de acero galvanizado, con sus chazos, tuercas y arandelas correspondientes. (material) | 1.000 | 128720.50 | 128720.50 |
| mt42www085 | Ud | Kit de soportes de pared, formado por juego de escuadras de 50x45 cm y cuatro amortiguadores de caucho, con sus chazos, tornillos, tuercas y arandelas correspondientes. (material) | 1.000 | 110582.61 | 110582.61 |
| mo005 | h | Oficial 1ª instalador de climatización. (mano de obra) | 2.423 | 26179.17 | 63432.13 |
| mo104 | h | Ayudante instalador de climatización. (mano de obra) | 2.423 | 19008.41 | 46057.38 |
| % | % | Herramienta menor | 2 % | 20124942.07 | 402498.84 |
|  |  | Costes directos |  |  | 20527440.91 |
