# Vaso de expansión para circuito de calefacción

- Propiedad del archivo: CYPE INGENIEROS, S.A.
- Formato: FIEBDC-3/2002
- Ámbito geográfico: Colombia
- Divisa: COP
- Costes indirectos: 3.00 %
- Gastos generales: 13.00 %
- Beneficio industrial: 6.00 %
- IVA: 16.00 %

## I Instalaciones

### IC Calefacción, refrigeración, climatización y A.C.S.

#### ICS Sistemas de conducción de agua

**ICS040** Ud Vaso de expansión para circuito de calefacción.
Vaso de expansión, capacidad 40 l, de 500 mm de altura y 360 mm de diámetro, con rosca de 3/4" de diámetro y 10 bar de presión. Incluso manómetro y elementos de montaje y conexión necesarios para su correcto funcionamiento.
Incluye: Replanteo. Colocación. Conexión a la red de distribución. Comprobación de su correcto funcionamiento.
Criterio de medición de proyecto: Número de unidades previstas, según documentación gráfica de Proyecto.
Criterio de medición de obra: Se medirá el número de unidades realmente ejecutadas según especificaciones de Proyecto.

| Código | Ud | Descripción | Rendimiento | Precio | Importe |
|---|---|---|---|---|---|
| mt38vex010i | Ud | Vaso de expansión, capacidad 40 l, de 500 mm de altura y 360 mm de diámetro, con rosca de 3/4" de diámetro y 10 bar de presión. (material) | 1.000 | 209412.32 | 209412.32 |
| mt38vex015 | Ud | Conexión para vasos de expansión, formada por soportes y latiguillos de conexión. (material) | 1.000 | 333278.62 | 333278.62 |
| mt42www040 | Ud | Manómetro con baño de glicerina y diámetro de esfera de 100 mm, con toma vertical, para montaje roscado de 1/2", escala de presión de 0 a 5 bar. (material) | 1.000 | 253286.84 | 253286.84 |
| mo004 | h | Oficial 1ª calefactor. (mano de obra) | 1.037 | 26179.17 | 27147.80 |
| mo103 | h | Ayudante calefactor. (mano de obra) | 1.037 | 19008.41 | 19711.72 |
| % | % | Herramienta menor | 2 % | 842837.30 | 16856.75 |
|  |  | Costes directos |  |  | 859694.05 |
