# Interacumulador para calefacción

- Propiedad del archivo: CYPE INGENIEROS, S.A.
- Formato: FIEBDC-3/2002
- Ámbito geográfico: Colombia
- Divisa: COP
- Costes indirectos: 3.00 %
- Gastos generales: 13.00 %
- Beneficio industrial: 6.00 %
- IVA: 16.00 %

## I Instalaciones

### IC Calefacción, refrigeración, climatización y A.C.S.

#### ICS Sistemas de conducción de agua

**ICS054** Ud Interacumulador para calefacción.
Interacumulador de acero negro, con intercambiador de un serpentín, de suelo, 5000 l, altura 2710 mm, diámetro 1910 mm, aislamiento de 50 mm de espesor con poliuretano de alta densidad, libre de CFC, termómetros, termostato, boca lateral DN 400. Incluso válvulas de corte, elementos de montaje y accesorios necesarios para su correcto funcionamiento.
Incluye: Replanteo. Colocación. Conexionado. Comprobación de su correcto funcionamiento.
Criterio de medición de proyecto: Número de unidades previstas, según documentación gráfica de Proyecto.
Criterio de medición de obra: Se medirá el número de unidades realmente ejecutadas según especificaciones de Proyecto.

| Código | Ud | Descripción | Rendimiento | Precio | Importe |
|---|---|---|---|---|---|
| mt38csg410p | Ud | Interacumulador de acero negro, con intercambiador de un serpentín, de suelo, 5000 l, altura 2710 mm, diámetro 1910 mm, aislamiento de 50 mm de espesor con poliuretano de alta densidad, libre de CFC, termómetros, termostato, boca lateral DN 400. (material) | 1.000 | 34573271.73 | 34573271.73 |
| mt37sve010i | Ud | Válvula de esfera de latón niquelado para roscar de 3". (material) | 2.000 | 307566.03 | 615132.06 |
| mt37sve010g | Ud | Válvula de esfera de latón niquelado para roscar de 2". (material) | 2.000 | 105931.29 | 211862.58 |
| mt38www010 | Ud | Material auxiliar para instalaciones de calefacción. (material) | 1.000 | 9067.34 | 9067.34 |
| mo004 | h | Oficial 1ª calefactor. (mano de obra) | 3.661 | 26179.17 | 95841.94 |
| mo103 | h | Ayudante calefactor. (mano de obra) | 3.661 | 19008.41 | 69589.79 |
| % | % | Herramienta menor | 2 % | 35574765.44 | 711495.31 |
|  |  | Costes directos |  |  | 36286260.75 |
