# Separador hidráulico

- Propiedad del archivo: CYPE INGENIEROS, S.A.
- Formato: FIEBDC-3/2002
- Ámbito geográfico: Colombia
- Divisa: COP
- Costes indirectos: 3.00 %
- Gastos generales: 13.00 %
- Beneficio industrial: 6.00 %
- IVA: 16.00 %

## I Instalaciones

### IC Calefacción, refrigeración, climatización y A.C.S.

#### ICS Sistemas de conducción de agua

**ICS120** Ud Separador hidráulico.
Desacoplador hidráulico, WH 95 "SAUNIER DUVAL", para un caudal máximo de 8400 l/h, de 750x157 mm, presión máxima de trabajo 3 bar, conexiones roscadas de 2" de diámetro, con vaina de inmersión, sonda de temperatura y aislamiento térmico.
Incluye: Replanteo. Colocación. Conexionado y comprobación de su correcto funcionamiento.
Criterio de medición de proyecto: Número de unidades previstas, según documentación gráfica de Proyecto.
Criterio de medición de obra: Se medirá el número de unidades realmente ejecutadas según especificaciones de Proyecto.

| Código | Ud | Descripción | Rendimiento | Precio | Importe |
|---|---|---|---|---|---|
| mt38ghs030d | Ud | Desacoplador hidráulico, WH 95 "SAUNIER DUVAL", para un caudal máximo de 8400 l/h, de 750x157 mm, presión máxima de trabajo 3 bar, conexiones roscadas de 2" de diámetro, con vaina de inmersión, sonda de temperatura y aislamiento térmico. (material) | 1.000 | 2860529.06 | 2860529.06 |
| mo011 | h | Oficial 1ª montador. (mano de obra) | 0.244 | 26179.17 | 6387.72 |
| mo080 | h | Ayudante montador. (mano de obra) | 0.244 | 19044.65 | 4646.89 |
| % | % | Herramienta menor | 2 % | 2871563.67 | 57431.27 |
|  |  | Costes directos |  |  | 2928994.94 |
