# Equipo aire-agua, bomba de calor aerotérmica, para calefacción y refrigeración

- Propiedad del archivo: CYPE INGENIEROS, S.A.
- Formato: FIEBDC-3/2002
- Ámbito geográfico: Colombia
- Divisa: COP
- Costes indirectos: 3.00 %
- Gastos generales: 13.00 %
- Beneficio industrial: 6.00 %
- IVA: 16.00 %

## I Instalaciones

### IC Calefacción, refrigeración, climatización y A.C.S.

#### ICV Unidades centralizadas para calefacción, refrigeración, climatización y A.C.S.

**ICV042** Ud Equipo aire-agua, bomba de calor aerotérmica, para calefacción y refrigeración.
Equipo aire-agua, bomba de calor aerotérmica, para calefacción y refrigeración, Genia Air Max 4 "SAUNIER DUVAL", compuesto de unidad exterior bomba de calor reversible HA 4-6 O B3 230V, potencia calorífica nominal de 5,5 kW (temperatura seca de entrada del aire: 7°C, temperatura de salida del agua: 35°C, salto térmico: 5°C), potencia frigorífica nominal de 5 kW (temperatura seca de entrada del aire: 35°C, temperatura de salida del agua: 7°C, salto térmico: 5°C), EER 3,37, COP 4,8, potencia sonora de 51 dBA, de 765x450x1100 mm, para gas R-290, alimentación monofásica a 230 V, comunicación a dos hilos a través del protocolo Ebus, módulo hidráulico HE 9-6 WB, dimensiones 720x440x350 mm, peso 20 kg, y centralita de control MiPro Sense Radio (SRC 720f), vía radio, con control desde smartphone o tablet mediante aplicación para IOS (iPhone e iPad) y Android, regulación de la temperatura de impulsión por curva de calefacción y sonda de temperatura exterior, posibilidad de gestión de una instalación con varios generadores de energía y varios circuitos o zonas de calefacción con módulos adicionales y programación de la climatización mediante esquemas predefinidos utilizando un asistente de configuración. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42bcs003aa | Ud | Equipo aire-agua, bomba de calor aerotérmica, para calefacción y refrigeración, Genia Air Max 4 "SAUNIER DUVAL", compuesto de unidad exterior bomba de calor reversible HA 4-6 O B3 230V, potencia calorífica nominal de 5,5 kW (temperatura seca de entrada del aire: 7°C, temperatura de salida del agua: 35°C, salto térmico: 5°C), potencia frigorífica nominal de 5 kW (temperatura seca de entrada del aire: 35°C, temperatura de salida del agua: 7°C, salto térmico: 5°C), EER 3,37, COP 4,8, potencia sonora de 51 dBA, de 765x450x1100 mm, para gas R-290, alimentación monofásica a 230 V, comunicación a dos hilos a través del protocolo Ebus, módulo hidráulico HE 9-6 WB, dimensiones 720x440x350 mm, peso 20 kg, y centralita de control MiPro Sense Radio (SRC 720f), vía radio, con control desde smartphone o tablet mediante aplicación para IOS (iPhone y iPad) y Android, regulación de la temperatura de impulsión por curva de calefacción y sonda de temperatura exterior, posibilidad de gestión de una instalación con varios generadores de energía y varios circuitos o zonas de calefacción con módulos adicionales y programación de la climatización mediante esquemas predefinidos utilizando un asistente de configuración. (material) | 1.000 | 56958820.97 | 56958820.97 |
| mt37sve010d | Ud | Válvula de esfera de latón niquelado para roscar de 1". (material) | 2.000 | 32692.59 | 65385.18 |
| mt42bcs005a | Ud | Kit de amortiguadores antivibración de suelo, "SAUNIER DUVAL". (material) | 1.000 | 702111.82 | 702111.82 |
| mo005 | h | Oficial 1ª instalador de climatización. (mano de obra) | 2.459 | 26179.17 | 64374.58 |
| mo104 | h | Ayudante instalador de climatización. (mano de obra) | 2.459 | 19008.41 | 46741.68 |
| % | % | Herramienta menor | 2 % | 57837434.23 | 1156748.68 |
|  |  | Costes directos |  |  | 58994182.91 |
