# Calentador de agua a gas, convencional

- Propiedad del archivo: CYPE Ingenieros S.A.
- Formato: FIEBDC-3/2016
- Programa: Generador de precios de la construcción. CYPE Ingenieros, S.A.
- Fecha: 19/06/2024
- Ámbito geográfico: Colombia
- Divisa: COP
- Costes indirectos: 3 %
- Gastos generales: 13 %
- Beneficio industrial: 6 %
- IVA: 16 %

## I Instalaciones

### IC Calefacción, refrigeración, climatización y A.C.S.

#### ICA Agua caliente

**ICA030** Ud Calentador de agua a gas, convencional.
Calentador instantáneo a gas N, para el servicio de A.C.S., Opaliatherm F 12 GN "SAUNIER DUVAL", mural vertical, para uso interior, cámara de combustión estanca, baja emisión de NOx, encendido electrónico a red eléctrica, sin llama piloto, control de llama por ionización, 12 l/min, de potencia modulada, eficiencia energética clase A, 580x350x198 mm, control termostático de la temperatura, con panel de control con pantalla LED táctil antirrayaduras, funciones de control y seguridad para monitorización del correcto funcionamiento, ventilador modulante DC, válvula de gas controlada por microprocesador, grado de protección IPX5 y ducto horizontal para evacuación de humos, embellecedor para ocultar las conexiones hidráulicas y de gas. Incluso soporte y anclajes de fijación a paramento vertical, llave de corte de esfera, latiguillos flexibles. Totalmente montado, conexionado y probado.
Incluye: Replanteo del aparato. Fijación en paramento mediante elementos de anclaje. Colocación del aparato y accesorios. Conexionado con la red de conducción de agua. Conexión a la red eléctrica y de tierra. Colocación del ducto de evacuación de los productos de la combustión y los accesorios de ventilación. Puesta en marcha.
Criterio de medición de proyecto: Número de unidades previstas, según documentación gráfica de Proyecto.
Criterio de medición de obra: Se medirá el número de unidades realmente ejecutadas según especificaciones de Proyecto.

| Código | Ud | Descripción | Rendimiento | Precio | Importe |
|---|---|---|---|---|---|
| mt38cgd052a | Ud | Calentador instantáneo a gas N, para el servicio de A.C.S., Opaliatherm F 12 GN "SAUNIER DUVAL", mural vertical, para uso interior, cámara de combustión estanca, baja emisión de NOx, encendido electrónico a red eléctrica, sin llama piloto, control de llama por ionización, 12 l/min, de potencia modulada, eficiencia energética clase A, 580x350x198 mm, control termostático de la temperatura, con panel de control con pantalla LED táctil antirrayaduras, funciones de control y seguridad para monitorización del correcto funcionamiento, ventilador modulante DC, válvula de gas controlada por microprocesador, grado de protección IPX5 y ducto horizontal para evacuación de humos. (material) | 1 | 4857502.17 | 4857502.170 |
| mt38cgd501a | Ud | Embellecedor para ocultar las conexiones hidráulicas y de gas, "SAUNIER DUVAL", para calentador de agua a gas. (material) | 1 | 161916.74 | 161916.740 |
| mt37sve010b | Ud | Válvula de esfera de latón niquelado para roscar de 1/2". (material) | 1 | 13306.64 | 13306.640 |
| mt38tew010a | Ud | Latiguillo flexible de 20 cm y 1/2" de diámetro. (material) | 2 | 43177.8 | 86355.600 |
| mt38www011 | Ud | Material auxiliar para instalaciones de A.C.S. (material) | 1 | 7825.98 | 7825.980 |
| mo004 | h | Oficial 1ª calefactor. (mano de obra) | 2.625 | 26179.17 | 68720.321 |
| mo103 | h | Ayudante calefactor. (mano de obra) | 2.625 | 19008.41 | 49897.076 |
| % | % | Herramienta menor | 2 % | 5245524.527 | 104910.491 |
|  |  | Costes directos |  |  | 5350435.018 |

## Recursos

**mt38cgd052a** Ud Calentador instantáneo a gas N
Datos técnicos: Coste energético 1076.675 MJ; Emisión de CO2 69.670 kg
Residuos:
- embalaje: re150101 Envases de papel y cartón. (componente de residuo); rendimiento 1.584 kg; Código LER 15 01 01; Masa del elemento 1 kg; Volumen 0.001333 m3

**mt37sve010b** Ud Válvula de esfera de latón niquelado para roscar de 1/2"
Datos técnicos: Coste energético 509.569 MJ; Emisión de CO2 34.281 kg
Residuos:
- embalaje: re150101 Envases de papel y cartón; rendimiento 0.072 kg
