# Colector para calefacción y refrigeración por suelo radiante

- Propiedad del archivo: CYPE Ingenieros S.A.
- Formato: FIEBDC-3/2016
- Programa: Generador de precios de la construcción. CYPE Ingenieros, S.A.
- Fecha: 19/06/2024
- Ámbito geográfico: Colombia
- Divisa: COP
- Costes indirectos: 3 %
- Gastos generales: 13 %
- Beneficio industrial: 6 %
- IVA: 16 %

## I Instalaciones

### IC Calefacción, refrigeración, climatización y A.C.S.

#### ICE Emisores por agua para calefacción y refrigeración

**ICE100** Ud Colector para calefacción y refrigeración por suelo radiante.
Colector plástico de 1" de diámetro, para 4 circuitos, "SAUNIER DUVAL", compuesto de colector de ida con caudalímetros, colector de retorno con llaves de corte compatibles con actuadores electrotérmicos, purgadores manuales de aire, llaves de llenado y vaciado, termómetros de cristal líquido, llaves de corte de esfera de 1" y soportes de fijación para el colector de ida y para el de retorno, juegos de dos adaptadores eurocono para conexión de tubos de 16 mm de diámetro y 2 mm de espesor a colector modular plástico, con curvatubos de plástico, para tubo de 16 mm de diámetro exterior, montado en armario metálico para colector plástico de 2 a 5 salidas. Totalmente montado, conexionado y probado.
Incluye: Replanteo del emplazamiento del colector. Colocación del armario para el colector. Colocación del colector. Conexión de las tuberías al colector. Conexión del colector a la red de distribución interior o a la caldera.
Criterio de medición de proyecto: Número de unidades previstas, según documentación gráfica de Proyecto.
Criterio de medición de obra: Se medirá el número de unidades realmente ejecutadas según especificaciones de Proyecto.

| Código | Ud | Descripción | Rendimiento | Precio | Importe |
|---|---|---|---|---|---|
| mt38srs030a | Ud | Colector plástico de 1" de diámetro, "SAUNIER DUVAL", para 4 circuitos, compuesto de colector de ida con caudalímetros, colector de retorno con llaves de corte compatibles con actuadores electrotérmicos, purgadores manuales de aire, llaves de llenado y vaciado, termómetros de cristal líquido, llaves de corte de esfera de 1" y soportes de fijación para el colector de ida y para el de retorno. (material) | 1 | 1557423.14 | 1557423.140 |
| mt38srs032a | Ud | Juego de dos adaptadores eurocono para conexión de tubos de 16 mm de diámetro y 2 mm de espesor a colector modular plástico, "SAUNIER DUVAL". (material) | 4 | 40641.1 | 162564.400 |
| mt38srs033a | Ud | Curvatubos de plástico, para tubo de 16 mm de diámetro exterior, "SAUNIER DUVAL". (material) | 8 | 9822.95 | 78583.600 |
| mt38srs031a | Ud | Armario metálico para colector plástico de 2 a 5 salidas, "SAUNIER DUVAL", de de 540 mm de anchura, altura ajustable de 750 a 890 mm, profundidad ajustable de 93 a 120 mm mm. (material) | 1 | 1068920.34 | 1068920.340 |
| mo004 | h | Oficial 1ª calefactor. (mano de obra) | 1.967 | 26179.17 | 51494.427 |
| mo103 | h | Ayudante calefactor. (mano de obra) | 1.967 | 19008.41 | 37389.542 |
| % | % | Herramienta menor | 2 % | 2956375.449 | 59127.509 |
|  |  | Costes directos |  |  | 3015502.958 |

Residuos:
- colocación: mt38srs030a; factor de residuo 0.0165

## Recursos

**mt38srs030a** Ud Colector plástico de 1" de diámetro
Datos técnicos: Coste energético 39.743 MJ; Emisión de CO2 2.008 kg; Código LER 17 02 03; Masa del elemento 0.41 kg; Volumen 0.000683 m3
Residuos:
- embalaje: re150101 Envases de papel y cartón. (componente de residuo); rendimiento 0.042 kg; Código LER 15 01 01; Masa del elemento 1 kg; Volumen 0.001333 m3

**mt38srs033a** Ud Curvatubos de plástico, para tubo de 16 mm de diámetro exterior, "SAUNIER DUVAL"
Datos técnicos: Coste energético 0.016 MJ; Emisión de CO2 0.026 kg
Residuos:
- embalaje: re150101 Envases de papel y cartón; rendimiento 0.03 kg

**mt38srs031a** Ud Armario metálico para colector plástico de 2 a 5 salidas
Datos técnicos: Coste energético 0.019 MJ; Emisión de CO2 0.031 kg
Residuos:
- embalaje: re150101 Envases de papel y cartón; rendimiento 0.036 kg
