# Caldera a gas, colectiva, de condensación, de pie, de fundición de aluminio

- Propiedad del archivo: CYPE Ingenieros S.A.
- Formato: FIEBDC-3/2016
- Programa: Generador de precios de la construcción. CYPE Ingenieros, S.A.
- Fecha: 19/06/2024
- Ámbito geográfico: Colombia
- Divisa: COP
- Costes indirectos: 3 %
- Gastos generales: 13 %
- Beneficio industrial: 6 %
- IVA: 16 %

## I Instalaciones

### IC Calefacción, refrigeración, climatización y A.C.S.

#### ICG Calderas a gas

**ICG237** Ud Caldera a gas, colectiva, de condensación, de pie, de fundición de aluminio.
Caldera de pie, modular, para calefacción, con recuperación de calor por condensación de los productos de la combustión, a gas N, Thermosystem Condens F 120/3 "SAUNIER DUVAL", potencia útil modulante de 12 a 120 kW, dimensiones 1285x695x1240 mm, caudal de agua mínimo de 58 l/min y caudal nominal de 83 l/min, cuerpo de caldeo de fundición de aluminio/silicio, quemador modulante de acero inoxidable de premezcla con funcionamiento por radiación, ventiladores/extractores modulantes con control electrónico, intercambiador compacto en V, dispositivo de encendido y control de la llama, sensor NTC de control de la temperatura y termostato de seguridad. Incluso válvula de seguridad, purgadores, pirostato y desagüe a sumidero para el vaciado de la caldera y el drenaje de la válvula de seguridad, sin incluir el ducto para evacuación de los productos de la combustión. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38ccs020a | Ud | Caldera de pie, modular, para calefacción, con recuperación de calor por condensación de los productos de la combustión, a gas N, Thermosystem Condens F 120/3 "SAUNIER DUVAL", potencia útil modulante de 12 a 120 kW, dimensiones 1285x695x1240 mm, caudal de agua mínimo de 58 l/min y caudal nominal de 83 l/min, cuerpo de caldeo de fundición de aluminio/silicio, quemador modulante de acero inoxidable de premezcla con funcionamiento por radiación, ventiladores/extractores modulantes con control electrónico, intercambiador compacto en V, dispositivo de encendido y control de la llama, sensor NTC de control de la temperatura y termostato de seguridad. (material) | 1 | 62742736.420000002 | 62742736.420 |
| mt37svs010a | Ud | Válvula de seguridad, de latón, con rosca de 1/2" de diámetro, tarada a 3 bar de presión. (material) | 1 | 11897.7 | 11897.700 |
| mt37sgl020d | Ud | Purgador automático de aire con boya y rosca de 1/2" de diámetro, cuerpo y tapa de latón, para una presión máxima de trabajo de 10 bar y una temperatura máxima de 110°C. (material) | 2 | 23534.49 | 47068.980 |
| mt38www050 | Ud | Desagüe a sumidero, para el drenaje de la válvula de seguridad, compuesto por 1 m de tubo de acero negro de 1/2" y embudo desagüe, incluso accesorios y piezas especiales. (material) | 1 | 80958.37 | 80958.370 |
| mt38www010 | Ud | Material auxiliar para instalaciones de calefacción. (material) | 1 | 9067.34 | 9067.340 |
| mo004 | h | Oficial 1ª calefactor. (mano de obra) | 5.065 | 26179.17 | 132597.496 |
| mo103 | h | Ayudante calefactor. (mano de obra) | 5.065 | 19008.41 | 96277.597 |
| % | % | Herramienta menor | 2 % | 63120603.903 | 1262412.078 |
|  |  | Costes directos |  |  | 64383015.981 |

## Recursos

**mt38ccs020a** Ud Caldera de pie, modular
Datos técnicos: Coste energético 13728.875 MJ; Emisión de CO2 1085.266 kg
Residuos:
- embalaje: re150101 Envases de papel y cartón. (componente de residuo); rendimiento 3.263 kg; Código LER 15 01 01; Masa del elemento 1 kg; Volumen 0.001333 m3
- embalaje: re170201 Madera. (componente de residuo); rendimiento 0.74 kg; Código LER 17 02 01; Masa del elemento 1 kg; Volumen 0.000909 m3

**mt37svs010a** Ud Válvula de seguridad, de latón, con rosca de 1/2" de diámetro, tarada a 3 bar de presión
Datos técnicos: Coste energético 511.326 MJ; Emisión de CO2 34.399 kg
Residuos:
- embalaje: re150101 Envases de papel y cartón; rendimiento 0.072 kg

**mt37sgl020d** Ud Purgador automático de aire con boya y rosca de 1/2" de diámetro
Datos técnicos: Coste energético 35.179 MJ; Emisión de CO2 2.421 kg
Residuos:
- embalaje: re150101 Envases de papel y cartón; rendimiento 0.072 kg
