# Equipo de aire acondicionado con unidad interior con distribución por ducto rectangular, sistema aire-aire split 1x1

- Propiedad del archivo: CYPE Ingenieros S.A.
- Formato: FIEBDC-3/2016
- Programa: Generador de precios de la construcción. CYPE Ingenieros, S.A.
- Fecha: 19/06/2024
- Ámbito geográfico: Colombia
- Divisa: COP
- Costes indirectos: 3 %
- Gastos generales: 13 %
- Beneficio industrial: 6 %
- IVA: 16 %

## I Instalaciones

### IC Calefacción, refrigeración, climatización y A.C.S.

#### ICN Unidades autónomas de climatización

**ICN040** Ud Equipo de aire acondicionado con unidad interior con distribución por ducto rectangular, sistema aire-aire split 1x1.
Equipo de aire acondicionado, sistema aire-aire split 1x1, para gas R-32, bomba de calor, alimentación monofásica (230V/50Hz), VivAir SDH 19-140 IDN "SAUNIER DUVAL", potencia frigorífica nominal 13,4 kW, potencia frigorífica mínima/máxima: 3,9/14,2 kW, SEER 6,1, potencia calorífica nominal 15,5 kW, potencia calorífica mínima/máxima: 3,9/16 kW, SCOP 3,6, formado por una unidad interior de techo con distribución por ducto rectangular de baja silueta SDH 19-140 IDNI, presión sonora mínima/máxima: 38/43 dBA, dimensiones 300x1400x700 mm, peso 50 kg, con filtro purificador del aire y contacto para encendido y apagado de forma remota, mando a distancia por cable, con programación diaria, y una unidad exterior SDH 19-140 IKDNO, con compresor rotativo tipo Inverter DC, ventilador modulante, control de condensación y válvula de expansión electrónica, presión sonora 56 dBA, dimensiones 820x940x460 mm, peso 95 kg, diámetro de conexión de la tubería de gas 5/8", diámetro de conexión de la tubería de líquido 3/8", con amortiguadores de muelles, soportes y fijaciones de las unidades interior y exterior, tubería de desagüe con sifón, conexión frigorífica entre unidades, conexión eléctrica entre unidades, sujeción y protección mecánica de los tendidos de líneas con ocultación bajo canaleta registrable en zonas vistas. Incluso elementos antivibratorios de suelo para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42sau062k | Ud | Equipo de aire acondicionado, sistema aire-aire split 1x1, para gas R-32, bomba de calor, alimentación monofásica (230V/50Hz), VivAir SDH 19-140 IDN "SAUNIER DUVAL", potencia frigorífica nominal 13,4 kW, potencia frigorífica mínima/máxima: 3,9/14,2 kW, SEER 6,1, potencia calorífica nominal 15,5 kW, potencia calorífica mínima/máxima: 3,9/16 kW, SCOP 3,6, formado por una unidad interior de techo con distribución por ducto rectangular de baja silueta SDH 19-140 IDNI, presión sonora mínima/máxima: 38/43 dBA, dimensiones 300x1400x700 mm, peso 50 kg, con filtro purificador del aire y contacto para encendido y apagado de forma remota, mando a distancia por cable, con programación diaria, y una unidad exterior SDH 19-140 IKDNO, con compresor rotativo tipo Inverter DC, ventilador modulante, control de condensación y válvula de expansión electrónica, presión sonora 56 dBA, dimensiones 820x940x460 mm, peso 95 kg, diámetro de conexión de la tubería de gas 5/8", diámetro de conexión de la tubería de líquido 3/8", con amortiguadores de muelles, soportes y fijaciones de las unidades interior y exterior, tubería de desagüe con sifón, conexión frigorífica entre unidades, conexión eléctrica entre unidades, sujeción y protección mecánica de los tendidos de líneas con ocultación bajo canaleta registrable en zonas vistas. (material) | 1 | 27470124.75 | 27470124.750 |
| mt42www090 | Ud | Kit de soportes para suspensión del techo, formado por cuatro varillas roscadas de acero galvanizado, con sus chazos, tuercas y arandelas correspondientes. (material) | 1 | 128720.5 | 128720.500 |
| mt42www080 | Ud | Kit de amortiguadores antivibración de suelo, formado por cuatro amortiguadores de caucho, con sus tornillos, tuercas y arandelas correspondientes. (material) | 1 | 46807.46 | 46807.460 |
| mo005 | h | Oficial 1ª instalador de climatización. (mano de obra) | 2.423 | 26179.17 | 63432.129 |
| mo104 | h | Ayudante instalador de climatización. (mano de obra) | 2.423 | 19008.41 | 46057.377 |
| % | % | Herramienta menor | 2 % | 27755142.216 | 555102.844 |
|  |  | Costes directos |  |  | 28310245.060 |
