# Acumulador para A.C.S

- Propiedad del archivo: CYPE Ingenieros S.A.
- Formato: FIEBDC-3/2016
- Programa: Generador de precios de la construcción. CYPE Ingenieros, S.A.
- Fecha: 19/06/2024
- Ámbito geográfico: Colombia
- Divisa: COP
- Costes indirectos: 3 %
- Gastos generales: 13 %
- Beneficio industrial: 6 %
- IVA: 16 %

## I Instalaciones

### IC Calefacción, refrigeración, climatización y A.C.S.

#### ICS Sistemas de conducción de agua

**ICS060** Ud Acumulador para A.C.S.
Acumulador de acero vitrificado, BDLE 750 "SAUNIER DUVAL", de suelo, 750 l, eficiencia energética clase B, altura 1840 mm, diámetro 950 mm, aislamiento de 50 mm de espesor con poliuretano de alta densidad, libre de CFC, termómetro, protección contra corrosión mediante ánodo de magnesio, con forro acolchado desmontable para uso interior. Incluso válvulas de corte, elementos de montaje y accesorios necesarios para su correcto funcionamiento.
Incluye: Replanteo. Colocación. Conexionado. Comprobación de su correcto funcionamiento.
Criterio de medición de proyecto: Número de unidades previstas, según documentación gráfica de Proyecto.
Criterio de medición de obra: Se medirá el número de unidades realmente ejecutadas según especificaciones de Proyecto.

| Código | Ud | Descripción | Rendimiento | Precio | Importe |
|---|---|---|---|---|---|
| mt38css108a | Ud | Acumulador de acero vitrificado, BDLE 750 "SAUNIER DUVAL", de suelo, 750 l, eficiencia energética clase B, altura 1840 mm, diámetro 950 mm, aislamiento de 50 mm de espesor con poliuretano de alta densidad, libre de CFC, termómetro, protección contra corrosión mediante ánodo de magnesio, con forro acolchado desmontable para uso interior. (material) | 1 | 17702896.82 | 17702896.820 |
| mt37sve010e | Ud | Válvula de esfera de latón niquelado para roscar de 1 1/4". (material) | 2 | 45138.22 | 90276.440 |
| mt38www011 | Ud | Material auxiliar para instalaciones de A.C.S. (material) | 1 | 7825.98 | 7825.980 |
| mo004 | h | Oficial 1ª calefactor. (mano de obra) | 1.526 | 26179.17 | 39949.413 |
| mo103 | h | Ayudante calefactor. (mano de obra) | 1.526 | 19008.41 | 29006.834 |
| % | % | Herramienta menor | 2 % | 17869955.487 | 357399.110 |
|  |  | Costes directos |  |  | 18227354.597 |

## Recursos

**mt38css108a** Ud Acumulador de acero vitrificado
Datos técnicos: Coste energético 4002.888 MJ; Emisión de CO2 165.208 kg
Residuos:
- embalaje: re150101 Envases de papel y cartón. (componente de residuo); rendimiento 2.423 kg; Código LER 15 01 01; Masa del elemento 1 kg; Volumen 0.001333 m3
- embalaje: re170201 Madera. (componente de residuo); rendimiento 0.636 kg; Código LER 17 02 01; Masa del elemento 1 kg; Volumen 0.000909 m3

**mt37sve010e** Ud Válvula de esfera de latón niquelado para roscar de 1 1/4"
Datos técnicos: Coste energético 1282.649 MJ; Emisión de CO2 86.201 kg
Residuos:
- embalaje: re150101 Envases de papel y cartón; rendimiento 0.072 kg
