# Acumulador para A.C.S

- Propiedad del archivo: CYPE Ingenieros S.A.
- Formato: FIEBDC-3/2016
- Programa: Generador de precios de la construcción. CYPE Ingenieros, S.A.
- Fecha: 19/06/2024
- Ámbito geográfico: Colombia
- Divisa: COP
- Costes indirectos: 3 %
- Gastos generales: 13 %
- Beneficio industrial: 6 %
- IVA: 16 %

## I Instalaciones

### IC Calefacción, refrigeración, climatización y A.C.S.

#### ICS Sistemas de conducción de agua

**ICS060** Ud Acumulador para A.C.S.
Acumulador de acero vitrificado, BDLE 1500 "SAUNIER DUVAL", de suelo, 1500 l, eficiencia energética clase C, altura 1850 mm, diámetro 1360 mm, aislamiento de 50 mm de espesor con poliuretano de alta densidad, libre de CFC, protección catódica permanente, boca lateral DN 400. Incluso válvulas de corte, elementos de montaje y accesorios necesarios para su correcto funcionamiento.
Incluye: Replanteo. Colocación. Conexionado. Comprobación de su correcto funcionamiento.
Criterio de medición de proyecto: Número de unidades previstas, según documentación gráfica de Proyecto.
Criterio de medición de obra: Se medirá el número de unidades realmente ejecutadas según especificaciones de Proyecto.

| Código | Ud | Descripción | Rendimiento | Precio | Importe |
|---|---|---|---|---|---|
| mt38css108c | Ud | Acumulador de acero vitrificado, BDLE 1500 "SAUNIER DUVAL", de suelo, 1500 l, eficiencia energética clase C, altura 1850 mm, diámetro 1360 mm, aislamiento de 50 mm de espesor con poliuretano de alta densidad, libre de CFC, protección catódica permanente, boca lateral DN 400. (material) | 1 | 35216890.770000003 | 35216890.770 |
| mt37sve010g | Ud | Válvula de esfera de latón niquelado para roscar de 2". (material) | 2 | 105931.29 | 211862.580 |
| mt38www011 | Ud | Material auxiliar para instalaciones de A.C.S. (material) | 1 | 7825.98 | 7825.980 |
| mo004 | h | Oficial 1ª calefactor. (mano de obra) | 2.197 | 26179.17 | 57515.636 |
| mo103 | h | Ayudante calefactor. (mano de obra) | 2.197 | 19008.41 | 41761.477 |
| % | % | Herramienta menor | 2 % | 35535856.443 | 710717.129 |
|  |  | Costes directos |  |  | 36246573.572 |

## Recursos

**mt38css108c** Ud Acumulador de acero vitrificado
Datos técnicos: Coste energético 11538.463 MJ; Emisión de CO2 481.467 kg
Residuos:
- embalaje: re150101 Envases de papel y cartón. (componente de residuo); rendimiento 2.799 kg; Código LER 15 01 01; Masa del elemento 1 kg; Volumen 0.001333 m3
- embalaje: re170201 Madera. (componente de residuo); rendimiento 0.683 kg; Código LER 17 02 01; Masa del elemento 1 kg; Volumen 0.000909 m3

**mt37sve010g** Ud Válvula de esfera de latón niquelado para roscar de 2"
Datos técnicos: Coste energético 1932.739 MJ; Emisión de CO2 129.861 kg
Residuos:
- embalaje: re150101 Envases de papel y cartón; rendimiento 0.072 kg
