# Acumulador para calefacción y climatización

- Propiedad del archivo: CYPE Ingenieros S.A.
- Formato: FIEBDC-3/2016
- Programa: Generador de precios de la construcción. CYPE Ingenieros, S.A.
- Fecha: 19/06/2024
- Ámbito geográfico: Colombia
- Divisa: COP
- Costes indirectos: 3 %
- Gastos generales: 13 %
- Beneficio industrial: 6 %
- IVA: 16 %

## I Instalaciones

### IC Calefacción, refrigeración, climatización y A.C.S.

#### ICS Sistemas de conducción de agua

**ICS065** Ud Acumulador para calefacción y climatización.
Desacoplador hidráulico, Genia MH 45 "SAUNIER DUVAL", de acero negro, 45 l, de 365 mm de diámetro y 895 mm de altura. Incluso válvulas de corte, elementos de montaje y accesorios necesarios para su correcto funcionamiento.
Incluye: Replanteo. Colocación. Conexionado. Comprobación de su correcto funcionamiento.
Criterio de medición de proyecto: Número de unidades previstas, según documentación gráfica de Proyecto.
Criterio de medición de obra: Se medirá el número de unidades realmente ejecutadas según especificaciones de Proyecto.

| Código | Ud | Descripción | Rendimiento | Precio | Importe |
|---|---|---|---|---|---|
| mt38css120j | Ud | Desacoplador hidráulico, Genia MH 45 "SAUNIER DUVAL", de acero negro, 45 l, de 365 mm de diámetro y 895 mm de altura. (material) | 1 | 4803529.92 | 4803529.920 |
| mt37sve010e | Ud | Válvula de esfera de latón niquelado para roscar de 1 1/4". (material) | 2 | 45138.22 | 90276.440 |
| mt38www010 | Ud | Material auxiliar para instalaciones de calefacción. (material) | 1 | 9067.34 | 9067.340 |
| mo004 | h | Oficial 1ª calefactor. (mano de obra) | 0.275 | 26179.17 | 7199.272 |
| mo103 | h | Ayudante calefactor. (mano de obra) | 0.275 | 19008.41 | 5227.313 |
| % | % | Herramienta menor | 2 % | 4915300.285 | 98306.006 |
|  |  | Costes directos |  |  | 5013606.291 |

## Recursos

**mt38css120j** Ud Desacoplador hidráulico, Genia MH 45 "SAUNIER DUVAL", de acero negro, 45 l, de 365 mm de diámetro y 895 mm de altura
Datos técnicos: Coste energético 836.401 MJ; Emisión de CO2 32.324 kg
Residuos:
- embalaje: re150101 Envases de papel y cartón. (componente de residuo); rendimiento 2.175 kg; Código LER 15 01 01; Masa del elemento 1 kg; Volumen 0.001333 m3
- embalaje: re170201 Madera. (componente de residuo); rendimiento 0.606 kg; Código LER 17 02 01; Masa del elemento 1 kg; Volumen 0.000909 m3

**mt37sve010e** Ud Válvula de esfera de latón niquelado para roscar de 1 1/4"
Datos técnicos: Coste energético 1282.649 MJ; Emisión de CO2 86.201 kg
Residuos:
- embalaje: re150101 Envases de papel y cartón; rendimiento 0.072 kg
