# Separador hidráulico

- Propiedad del archivo: CYPE Ingenieros S.A.
- Formato: FIEBDC-3/2016
- Programa: Generador de precios de la construcción. CYPE Ingenieros, S.A.
- Fecha: 19/06/2024
- Ámbito geográfico: Colombia
- Divisa: COP
- Costes indirectos: 3 %
- Gastos generales: 13 %
- Beneficio industrial: 6 %
- IVA: 16 %

## I Instalaciones

### IC Calefacción, refrigeración, climatización y A.C.S.

#### ICS Sistemas de conducción de agua

**ICS120** Ud Separador hidráulico.
Desacoplador hidráulico, WH 40 "SAUNIER DUVAL", para un caudal máximo de 3500 l/h, de 500x115 mm, presión máxima de trabajo 6 bar, conexiones roscadas de 1 1/4" de diámetro, con vaina de inmersión, sonda de temperatura y aislamiento térmico.
Incluye: Replanteo. Colocación. Conexionado y comprobación de su correcto funcionamiento.
Criterio de medición de proyecto: Número de unidades previstas, según documentación gráfica de Proyecto.
Criterio de medición de obra: Se medirá el número de unidades realmente ejecutadas según especificaciones de Proyecto.

| Código | Ud | Descripción | Rendimiento | Precio | Importe |
|---|---|---|---|---|---|
| mt38ghs030a | Ud | Desacoplador hidráulico, WH 40 "SAUNIER DUVAL", para un caudal máximo de 3500 l/h, de 500x115 mm, presión máxima de trabajo 6 bar, conexiones roscadas de 1 1/4" de diámetro, con vaina de inmersión, sonda de temperatura y aislamiento térmico. (material) | 1 | 2617653.95 | 2617653.950 |
| mo011 | h | Oficial 1ª montador. (mano de obra) | 0.244 | 26179.17 | 6387.717 |
| mo080 | h | Ayudante montador. (mano de obra) | 0.244 | 19044.65 | 4646.895 |
| % | % | Herramienta menor | 2 % | 2628688.562 | 52573.771 |
|  |  | Costes directos |  |  | 2681262.333 |
