# Control centralizado para sistema solar térmico

- Propiedad del archivo: CYPE Ingenieros S.A.
- Formato: FIEBDC-3/2016
- Programa: Generador de precios de la construcción. CYPE Ingenieros, S.A.
- Fecha: 19/06/2024
- Ámbito geográfico: Colombia
- Divisa: COP
- Costes indirectos: 3 %
- Gastos generales: 13 %
- Beneficio industrial: 6 %
- IVA: 16 %

## I Instalaciones

### IC Calefacción, refrigeración, climatización y A.C.S.

#### ICX Dispositivos de control centralizado

**ICX025** Ud Control centralizado para sistema solar térmico.
Centralita de control, Heliocontrol "SAUNIER DUVAL", para sistema de captación solar térmica. Totalmente montado, conexionado y probado.
Incluye: Replanteo. Colocación y fijación de los elementos. Conexionado con la red eléctrica.
Criterio de medición de proyecto: Número de unidades previstas, según documentación gráfica de Proyecto.
Criterio de medición de obra: Se medirá el número de unidades realmente ejecutadas según especificaciones de Proyecto.

| Código | Ud | Descripción | Rendimiento | Precio | Importe |
|---|---|---|---|---|---|
| mt38css600a | Ud | Centralita de control, Heliocontrol "SAUNIER DUVAL", para sistema de captación solar térmica. (material) | 1 | 1619167.39 | 1619167.390 |
| mt38css601 | Ud | Sonda de temperatura para acumulador con conexión a centralita de control para sistema de captación solar térmica, "SAUNIER DUVAL". (material) | 1 | 161916.74 | 161916.740 |
| mt38css602 | Ud | Sonda de temperatura para calentador solar térmico con conexión a centralita de control para sistema de captación solar térmica, "SAUNIER DUVAL". (material) | 1 | 107944.49 | 107944.490 |
| mt35aia090aa | m | Tubo rígido de PVC, enchufable, curvable en caliente, de color negro, de 16 mm de diámetro nominal, para canalización fija en superficie. Resistencia a la compresión 1250 N, resistencia al impacto 2 julios, temperatura de trabajo -5°C hasta 60°C, con grado de protección IP547, propiedades eléctricas: aislante, no propagador de la llama. Incluso abrazaderas, elementos de sujeción y accesorios (curvas, manguitos, tes, codos y curvas flexibles). (material) | 10 | 6648.84 | 66488.400 |
| mt35cun020a | m | Cable unipolar H07Z1-K (AS), siendo su tensión asignada de 450/750 V, reacción al fuego clase Cca-s1a,d1,a1 según UNE-EN 50575, con conductor multifilar de cobre clase 5 (-K) de 1,5 mm² de sección, con aislamiento de compuesto termoplástico a base de poliolefina libre de halógenos con baja emisión de humos y gases corrosivos (Z1). (material) | 20 | 2212.87 | 44257.400 |
| mo005 | h | Oficial 1ª instalador de climatización. (mano de obra) | 12.504 | 26179.17 | 327344.342 |
| mo104 | h | Ayudante instalador de climatización. (mano de obra) | 12.504 | 19008.41 | 237681.159 |
| % | % | Herramienta menor | 2 % | 2564799.921 | 51295.998 |
|  |  | Costes directos |  |  | 2616095.919 |

Residuos:
- colocación: mt35aia090aa; factor de residuo 0.0275
- colocación: mt35cun020a; factor de residuo 0.0165

## Recursos

**mt38css600a** Ud Centralita de control, Heliocontrol "SAUNIER DUVAL", para sistema de captación solar térmica
Datos técnicos: Coste energético 30.551 MJ; Emisión de CO2 1.344 kg
Residuos:
- embalaje: re150101 Envases de papel y cartón. (componente de residuo); rendimiento 0.086 kg; Código LER 15 01 01; Masa del elemento 1 kg; Volumen 0.001333 m3

**mt38css601** Ud Sonda de temperatura para acumulador con conexión a centralita de control para sistema de captación solar térmica
Datos técnicos: Coste energético 5.585 MJ; Emisión de CO2 0.292 kg
Residuos:
- embalaje: re150101 Envases de papel y cartón; rendimiento 0.072 kg

**mt38css602** Ud Sonda de temperatura para calentador solar térmico con conexión a centralita de control para sistema de captación solar
Datos técnicos: Coste energético 5.585 MJ; Emisión de CO2 0.292 kg
Residuos:
- embalaje: re150101 Envases de papel y cartón; rendimiento 0.072 kg

**mt35aia090aa** m Tubo rígido de PVC
Datos técnicos: Coste energético 11.626 MJ; Emisión de CO2 0.577 kg; Código LER 17 02 03; Masa del elemento 0.12 kg; Volumen 0.0002 m3

**mt35cun020a** m Cable unipolar H07Z1-K (AS)
Datos técnicos: Coste energético 2.663 MJ; Emisión de CO2 0.201 kg; Código LER 17 04 11; Masa del elemento 0.02 kg; Volumen 0.000013 m3
Residuos:
- embalaje: re150101 Envases de papel y cartón; rendimiento 0.065 kg
