# Termostato para sistema de calefacción por techo, pared o suelo radiantes

- Propiedad del archivo: CYPE INGENIEROS, S.A.
- Formato: FIEBDC-3/2002
- Ámbito geográfico: Colombia
- Divisa: COP
- Costes indirectos: 3.00 %
- Gastos generales: 13.00 %
- Beneficio industrial: 6.00 %
- IVA: 16.00 %

## I Instalaciones

### IC Calefacción, refrigeración, climatización y A.C.S.

#### ICM Emisores eléctricos para calefacción

**ICM058** Ud Termostato para sistema de calefacción por techo, pared o suelo radiantes.
Regulación de la temperatura con termostato-programador digital empotrable con pantalla táctil, control vía Wi-Fi desde smartphone o tablet mediante la App Schlüter-DITRA-CONTROL y control por voz, compatible con Amazon Alexa y Google Assistant, color blanco RAL 9010 acabado brillante, modelo Schlüter-DITRA-HEAT-DH E RT6/BW "SCHLÜTER-SYSTEMS", alimentación monofásica a 230 V, programación diaria y semanal, visualización de la temperatura y del consumo energético y con dos sondas de temperatura, de 3 m de longitud y kit de montaje, modelo Schlüter-DITRA-HEAT-DH E ZS1 "SCHLÜTER-SYSTEMS", formado por cajetín de conexión del termostato, protección de aluminio para el final de la sonda y tubo corrugado de protección de 2,5 m de longitud, para sistema Schlüter-DITRA-HEAT-E "SCHLÜTER-SYSTEMS" de calefacción por suelo radiante eléctrico.
Incluye: Apertura de roza en el paramento para alojar los tubos de canalización. Apertura de roza en el suelo para alojar el tubo corrugado protector de la sonda de temperatura bajo la lámina desolidarizante. Colocación de la sonda de temperatura. Conexionado eléctrico con los emisores y con la red eléctrica suministradora. Comprobación de su correcto funcionamiento.
Criterio de medición de proyecto: Número de unidades previstas, según documentación gráfica de Proyecto.
Criterio de medición de obra: Se medirá el número de unidades realmente ejecutadas según especificaciones de Proyecto.

| Código | Ud | Descripción | Rendimiento | Precio | Importe |
|---|---|---|---|---|---|
| mt38sch410q | Ud | Regulación de la temperatura con termostato-programador digital empotrable con pantalla táctil, control vía Wi-Fi desde smartphone o tablet mediante la App Schlüter-DITRA-CONTROL y control por voz, compatible con Amazon Alexa y Google Assistant, color blanco RAL 9010 acabado brillante, modelo Schlüter-DITRA-HEAT-DH E RT6/BW "SCHLÜTER-SYSTEMS", alimentación monofásica a 230 V, programación diaria y semanal, visualización de la temperatura y del consumo energético y con dos sondas de temperatura, de 3 m de longitud. (material) | 1.000 | 1783081.10 | 1783081.10 |
| mt38sch412d | Ud | Kit de montaje para el sistema de regulación de la temperatura, modelo Schlüter-DITRA-HEAT-DH E ZS1 "SCHLÜTER-SYSTEMS", formado por cajetín de conexión del termostato, protección de aluminio para el final de la sonda y tubo corrugado de protección de 2,5 m de longitud. (material) | 1.000 | 85330.13 | 85330.13 |
| mo004 | h | Oficial 1ª calefactor. (mano de obra) | 0.113 | 26179.17 | 2958.25 |
| mo103 | h | Ayudante calefactor. (mano de obra) | 0.113 | 19008.41 | 2147.95 |
| % | % | Herramienta menor | 2 % | 1873517.43 | 37470.35 |
|  |  | Costes directos |  |  | 1910987.78 |
