# Guardaescoba de aluminio

- Propiedad del archivo: CYPE INGENIEROS, S.A.
- Formato: FIEBDC-3/2002
- Ámbito geográfico: Colombia
- Divisa: COP
- Costes indirectos: 3.00 %
- Gastos generales: 13.00 %
- Beneficio industrial: 6.00 %
- IVA: 16.00 %

## R Revestimientos

### RS Pisos

#### RSD Complementos para pisos

**RSD015** m Guardaescoba de aluminio.
Guardaescoba de aluminio imitación acero inoxidable, acabado cepillado, Schlüter-DESIGNBASE-SL 60 AEEB "SCHLÜTER-SYSTEMS", de 60 mm de altura y 11,5 mm de anchura en la base, con junta de sellado, Schlüter-DESIGNBASE-ZS LLE. COLOCACIÓN: con adhesivo.
Incluye: Limpieza y preparación de la superficie soporte. Replanteo. Corte del guardaescoba. Corte y colocación, sobre el guardaescoba, de la junta de sellado. Colocación y fijación del guardaescoba. Resolución de esquinas y encuentros. Limpieza final.
Criterio de medición de proyecto: Longitud medida según documentación gráfica de Proyecto, sin incluir huecos de puertas. No se ha incrementado la medición por roturas y recortes, ya que en la descomposición se ha considerado un 5% más de piezas.
Criterio de medición de obra: Se medirá la longitud realmente ejecutada según especificaciones de Proyecto.

| Código | Ud | Descripción | Rendimiento | Precio | Importe |
|---|---|---|---|---|---|
| mt15res070a | Ud | Cartucho de masilla adhesiva elástica monocomponente, Schlüter-KERDI-FIX "SCHLÜTER-SYSTEMS", a base de polímeros híbridos neutros (MS), de 290 ml, color gris o blanco y acabado brillante. (material) | 0.100 | 128272.94 | 12827.29 |
| mt18jrs732a | m | Junta de sellado, Schlüter-DESIGNBASE-ZS LLE "SCHLÜTER-SYSTEMS", de 9 mm de anchura, suministrado en barras de 2,5 m de longitud. (material) | 1.050 | 15549.50 | 16326.98 |
| mt18jrs730ec | m | Guardaescoba de aluminio imitación acero inoxidable, acabado cepillado, Schlüter-DESIGNBASE-SL 60 AEEB "SCHLÜTER-SYSTEMS", de 60 mm de altura y 11,5 mm de anchura en la base, suministrado en barras de 2,5 m de longitud, incluso piezas para uniones, resolución de ángulos y terminaciones. (material) | 1.050 | 67130.95 | 70487.50 |
| mo023 | h | Oficial 1Ş colocador de pisos. (mano de obra) | 0.169 | 25476.92 | 4305.60 |
| % | % | Herramienta menor | 2 % | 103947.37 | 2078.95 |
|  |  | Costes directos |  |  | 106026.32 |
