# Cubierta plana no transitable, no ventilada, ajardinada intensiva, tipo convencional. Impermeabilización con láminas de poliolefinas, tipo monocapa

- Propiedad del archivo: CYPE Ingenieros S.A.
- Formato: FIEBDC-3/2016
- Programa: Generador de precios de la construcción. CYPE Ingenieros, S.A.
- Fecha: 19/06/2024
- Ámbito geográfico: Colombia
- Divisa: COP
- Costes indirectos: 3 %
- Gastos generales: 13 %
- Beneficio industrial: 6 %
- IVA: 16 %

## Q Cubiertas

### QD Planas no transitables, no ventiladas

#### QDC Ajardinadas intensivas

**QDC030** m² Cubierta plana no transitable, no ventilada, ajardinada intensiva, tipo convencional. Impermeabilización con láminas de poliolefinas, tipo monocapa.
Cubierta plana no transitable, no ventilada, ajardinada intensiva, tipo convencional, pendiente del 1% al 5%. FORMACIÓN DE PENDIENTES: mediante encintado de limatesas, limahoyas y juntas con maestras de ladrillo cerámico hueco doble y capa de arcilla expandida, vertida en seco y consolidada en su superficie con lechada de cemento, proporcionando una resistencia a compresión de 1 MPa y con una conductividad térmica de 0,087 W/(mK), con espesor medio de 10 cm; con capa de regularización de mortero de cemento, confeccionado en obra, dosificación 1:6 de 4 cm de espesor, acabado fratasado; AISLAMIENTO TÉRMICO: panel rígido de poliestireno extruido, de superficie lisa y mecanizado lateral a media madera, de 50 mm de espesor, resistencia a compresión >= 300 kPa; IMPERMEABILIZACIÓN: tipo monocapa, adherida, formada por una lámina impermeabilizante flexible de polietileno, con ambas caras revestidas de geotextil no tejido, Schlüter-KERDI 200 "SCHLÜTER-SYSTEMS", de 0,2 mm de espesor, fijada al soporte en toda su superficie mediante adhesivo cementoso de fraguado normal, C1, color gris, y solapes fijados con adhesivo bicomponente Schlüter-KERDI-COLL-L; CAPA DRENANTE Y FILTRANTE: lámina drenante de estructura nodular de polietileno, Schlüter-TROBA-PLUS 8 "SCHLÜTER-SYSTEMS", con nódulos de 8 mm de altura, revestida de geotextil no tejido en su cara superior; CAPA DE PROTECCIÓN: capa de tierra vegetal para plantación de 25 cm de espesor.
Criterio de valoración económica: El precio no incluye la ejecución y el sellado de las juntas ni la ejecución de remates en los encuentros con paramentos y desagües.
Incluye: Replanteo de los puntos singulares. Replanteo de las pendientes y trazado de limatesas, limahoyas y juntas. Formación de pendientes mediante encintado de limatesas, limahoyas y juntas con maestras de ladrillo. Relleno de juntas con poliestireno expandido. Fundido en seco de la arcilla expandida hasta alcanzar el nivel de coronación de las maestras, y consolidación con lechada de cemento. Fundido, extendido y regleado de la capa de mortero de regularización. Revisión de la superficie base en la que se realiza la fijación del aislamiento de acuerdo con las exigencias de la técnica a emplear. Corte, ajuste y colocación del aislamiento. Limpieza y preparación de la superficie. Aplicación del adhesivo cementoso. Colocación de la impermeabilización. Colocación de la capa drenante y filtrante. Extendido de la tierra vegetal.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3 | 705.72 | 2117.160 |
| mt01arl030a | m³ | Arcilla expandida, suministrada en sacos. (material) | 0.1 | 362319.43 | 36231.943 |
| mt09lec020b | m³ | Lechada de cemento CEM II/B-P 32,5 N 1/3. (material) | 0.01 | 237294.6 | 2372.946 |
| mt16pea020b | m² | Panel rígido de poliestireno expandido, mecanizado lateral recto, de 20 mm de espesor, resistencia térmica 0,55 m²K/W, conductividad térmica 0,036 W/(mK), para junta de contracción. (material) | 0.01 | 7840.25 | 78.403 |
| mt08aaa010a | m³ | Agua. (material) | 0.008 | 3281.16 | 26.249 |
| mt01arg005a | t | Arena de cantera, para mortero preparado en obra. (material) | 0.065 | 45135.97 | 2933.838 |
| mt08cem000d | kg | Cemento gris en sacos. (material) | 10 | 483.43 | 4834.300 |
| mt16pxa010abq | m² | Panel rígido de poliestireno extruido, de superficie lisa y mecanizado lateral a media madera, de 50 mm de espesor, resistencia a compresión >= 300 kPa, resistencia térmica 1,5 m²K/W, conductividad térmica 0,033 W/(mK), Euroclase E de reacción al fuego, con código de designación XPS-EN 13164-T1-CS(10/Y)300-DS(70,90)-DLT(2)5-CC(2/1,5/50)125-WL(T)0,7-WD(V)3-FTCD1. (material) | 1.05 | 57391.79 | 60261.380 |
| mt09mcr021g | kg | Adhesivo cementoso de fraguado normal, C1, color gris. (material) | 4 | 737.59 | 2950.360 |
| mt15res010a | m² | Lámina impermeabilizante flexible de polietileno, con ambas caras revestidas de geotextil no tejido, Schlüter-KERDI 200 "SCHLÜTER-SYSTEMS", de 0,2 mm de espesor. (material) | 1.1 | 105737.77 | 116311.547 |
| mt15res060d | kg | Adhesivo bicomponente, Schlüter-KERDI-COLL-L "SCHLÜTER-SYSTEMS", a base de una dispersión acrílica sin disolventes y polvo de cemento, para el sellado de juntas. (material) | 0.105 | 64109.58 | 6731.506 |
| mt15res340a | m² | Lámina drenante de estructura nodular de polietileno, Schlüter-TROBA-PLUS 8 "SCHLÜTER-SYSTEMS", con nódulos de 8 mm de altura, revestida de geotextil no tejido en su cara superior, suministrada en rollos de 12,5 m de longitud. (material) | 1.05 | 108749.63 | 114187.112 |
| mt01arj020 | m³ | Tierra vegetal para plantación, suministrada a granel. (material) | 0.25 | 48897.3 | 12224.325 |
| mq06hor010 | h | Concretera eléctrica con una capacidad de amasado de 160 l. (maquinaria) | 0.028 | 8706.88 | 243.793 |
| mo020 | h | Oficial 1ª obra blanca. (mano de obra) | 0.102 | 25476.92 | 2598.646 |
| mo113 | h | Peón de obra blanca. (mano de obra) | 0.463 | 18348.75 | 8495.471 |
| mo029 | h | Oficial 1ª aplicador de láminas y mantos impermeabilizantes. (mano de obra) | 0.169 | 25476.92 | 4305.599 |
| mo067 | h | Ayudante aplicador de láminas y mantos impermeabilizantes. (mano de obra) | 0.169 | 19044.65 | 3218.546 |
| mo054 | h | Oficial 1ª colocador de aislantes. (mano de obra) | 0.056 | 26179.17 | 1466.034 |
| mo101 | h | Ayudante colocador de aislantes. (mano de obra) | 0.056 | 19044.65 | 1066.500 |
| mo040 | h | Oficial 1ª jardinero. (mano de obra) | 0.135 | 25476.92 | 3439.384 |
| mo115 | h | Peón jardinero. (mano de obra) | 0.135 | 18348.75 | 2477.081 |
| % | % | Herramienta menor | 2 % | 388572.123 | 7771.442 |
|  |  | Costes directos |  |  | 396343.565 |

Residuos:
- colocación: mt04lvc010c Ladrillo cerámico hueco doble, para revestir, 24x11,5x9 cm, densidad 780 kg/m³; factor de residuo 0.04494
- colocación: mt01arl030a Arcilla expandida, suministrada en sacos; factor de residuo 0.003
- colocación: mt09lec020b Lechada de cemento CEM II/B-P 32,5 N 1/3; factor de residuo 0.0036
- colocación: mt16pea020b; factor de residuo 0.048
- colocación: mt01arg005a Arena de cantera, para mortero preparado en obra; factor de residuo 0.00501329
- colocación: mt08cem000d Cemento gris en sacos; factor de residuo 0.0063
- colocación: mt16pxa010abq; factor de residuo 0.0475913
- colocación: mt09mcr021g Adhesivo cementoso de fraguado normal, C1, color gris; factor de residuo 0.07
- colocación: mt15res010a; factor de residuo 0.03
- colocación: mt01arj020 Tierra vegetal para plantación, suministrada a granel; factor de residuo 0.003

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos
Datos técnicos: Coste energético 1051.540 MJ; Emisión de CO2 67.918 kg; Código LER 01 04 09; Masa del elemento 350 kg; Volumen 0.21875 m3
Residuos:
- embalaje: re170203 Plástico; rendimiento 1.75 kg

**mt09lec020b** m³ Lechada de cemento CEM II/B-P 32,5 N 1/3
Datos técnicos: Coste energético 3724.000 MJ; Emisión de CO2 323.000 kg; Código LER 17 01 01; Masa del elemento 1900 kg; Volumen 1.266667 m3

**mt16pea020b** m² Panel rígido de poliestireno expandido
Datos técnicos: Coste energético 57.501 MJ; Emisión de CO2 1.999 kg; Código LER 17 06 04; Masa del elemento 0.6 kg; Volumen 0.001 m3
Residuos:
- embalaje: re170203 Plástico; rendimiento 0.024 kg

**mt08aaa010a** m³ Agua
Datos técnicos: Coste energético 60.000 MJ; Emisión de CO2 30.000 kg

**mt01arg005a** t Arena de cantera, para mortero preparado en obra
Datos técnicos: Coste energético 75.000 MJ; Emisión de CO2 4.000 kg; Código LER 01 04 08; Masa del elemento 1000 kg; Volumen 0.666667 m3

**mt08cem000d** kg Cemento gris en sacos
Datos técnicos: Coste energético 7.174 MJ; Emisión de CO2 0.904 kg; Código LER 17 01 01; Masa del elemento 1 kg; Volumen 0.000667 m3
Residuos:
- embalaje: re150101 Envases de papel y cartón. (componente de residuo); rendimiento 0.014 kg; Código LER 15 01 01; Masa del elemento 1 kg; Volumen 0.001333 m3
- embalaje: re170201 Madera; rendimiento 0.001 kg
- embalaje: re170203 Plástico; rendimiento 0.003 kg

**mt16pxa010abq** m² Panel rígido de poliestireno extruido
Datos técnicos: Coste energético 133.967 MJ; Emisión de CO2 4.271 kg; Código LER 17 06 04; Masa del elemento 1.5 kg; Volumen 0.0025 m3
Residuos:
- embalaje: re170203 Plástico; rendimiento 0.024 kg

**mt09mcr021g** kg Adhesivo cementoso de fraguado normal, C1, color gris
Datos técnicos: Coste energético 3.871 MJ; Emisión de CO2 0.344 kg; Código LER 17 09 04; Masa del elemento 1 kg; Volumen 0.000667 m3
Residuos:
- embalaje: re170203 Plástico; rendimiento 0.003 kg

**mt15res010a** m² Lámina impermeabilizante flexible de polietileno
Datos técnicos: Coste energético 29.332 MJ; Emisión de CO2 1.087 kg; Código LER 17 06 04; Masa del elemento 0.19 kg; Volumen 0.000317 m3
Residuos:
- embalaje: re170203 Plástico; rendimiento 0.034 kg

**mt01arj020** m³ Tierra vegetal para plantación, suministrada a granel
Datos técnicos: Coste energético 151.700 MJ; Emisión de CO2 8.200 kg; Código LER 17 05 04; Masa del elemento 2050 kg; Volumen 1.28125 m3
