# Anillo de polietileno para soporte de piso flotante

- Propiedad del archivo: CYPE Ingenieros S.A.
- Formato: FIEBDC-3/2016
- Programa: Generador de precios de la construcción. CYPE Ingenieros, S.A.
- Fecha: 19/06/2024
- Ámbito geográfico: Colombia
- Divisa: COP
- Costes indirectos: 3 %
- Gastos generales: 13 %
- Beneficio industrial: 6 %
- IVA: 16 %

## R Revestimientos

### RS Pisos

#### RSE Técnicos

**RSE210** Ud Anillo de polietileno para soporte de piso flotante.
Soporte de piso flotante formado por anillo de encofrado de poliestireno, Schlüter-TROBA-STELZ-MR "SCHLÜTER-SYSTEMS", de 25 mm de altura y 240 mm de diámetro, sobre lámina drenante, para el posterior relleno con mortero y colocación del piso (no incluido en este precio). Incluso replanteo.
Incluye: Replanteo. Colocación del soporte.
Criterio de medición de proyecto: Número de unidades previstas, según documentación gráfica de Proyecto.
Criterio de medición de obra: Se medirá el número de unidades realmente ejecutadas según especificaciones de Proyecto.

| Código | Ud | Descripción | Rendimiento | Precio | Importe |
|---|---|---|---|---|---|
| mt18jrs700d | Ud | Soporte de piso flotante formado por anillo de encofrado de poliestireno, Schlüter-TROBA-STELZ-MR "SCHLÜTER-SYSTEMS", de 25 mm de altura y 240 mm de diámetro, para rellenar con mortero. (material) | 1 | 3967.8 | 3967.800 |
| mo011 | h | Oficial 1ª montador. (mano de obra) | 0.113 | 26179.17 | 2958.246 |
| mo080 | h | Ayudante montador. (mano de obra) | 0.113 | 19044.65 | 2152.045 |
| % | % | Herramienta menor | 2 % | 9078.091 | 181.562 |
|  |  | Costes directos |  |  | 9259.653 |
