# Regulación de un circuito de calefacción por suelo radiante

- Propiedad del archivo: CYPE INGENIEROS, S.A.
- Formato: FIEBDC-3/2002
- Ámbito geográfico: Colombia
- Divisa: COP
- Costes indirectos: 3.00 %
- Gastos generales: 13.00 %
- Beneficio industrial: 6.00 %
- IVA: 16.00 %

## I Instalaciones

### IC Calefacción, refrigeración, climatización y A.C.S.

#### ICE Emisores por agua para calefacción y refrigeración

**ICE157** Ud Regulación de un circuito de calefacción por suelo radiante.
Válvula de limitación de la temperatura de retorno para un circuito de calefacción, modelo Schlüter-BEKOTEC-THERM-BTRTB V2G/GS "SCHLÜTER-SYSTEMS", con rueda de termostato para regulación de la temperatura entre 20°C y 40°C, purgador de aire, conexiones eurocono de 3/4", instalada en caja de 145x145x55 mm, empotrable en pared, con tapa de vidrio color negro de 155x155 mm, y 2 curvatubos de plástico, con kit de 2 racores de cobre niquelado con salida roscada eurocono hembra, 16 mm x 3/4", modelo Schlüter-BEKOTEC-THERM-BTZ2 KV 16, para conexión del circuito de suelo radiante a la válvula y kit de 2 racores de cobre niquelado con salida roscada eurocono macho, 16 mm x 3/4", modelo Schlüter-BEKOTEC-THERM-BTZ2 AN 16 para conexión del tubo al circuito de alta temperatura. Totalmente montado, conexionado y probado.
Incluye: Replanteo de la unidad. Colocación y fijación de la unidad. Conexionado de la unidad a la tubería.
Criterio de medición de proyecto: Número de unidades previstas, según documentación gráfica de Proyecto.
Criterio de medición de obra: Se medirá el número de unidades realmente ejecutadas según especificaciones de Proyecto.

| Código | Ud | Descripción | Rendimiento | Precio | Importe |
|---|---|---|---|---|---|
| mt38sch140h | Ud | Válvula de limitación de la temperatura de retorno para un circuito de calefacción, modelo Schlüter-BEKOTEC-THERM-BTRTB V2G/GS "SCHLÜTER-SYSTEMS", con rueda de termostato para regulación de la temperatura entre 20°C y 40°C, purgador de aire, conexiones eurocono de 3/4", instalada en caja de 145x145x55 mm, empotrable en pared, con tapa de vidrio color negro de 155x155 mm, y 2 curvatubos de plástico. (material) | 1.000 | 3074367.10 | 3074367.10 |
| mt38sch065eh | Ud | Kit de 2 racores de cobre niquelado con salida roscada eurocono hembra, 16 mm x 3/4", modelo Schlüter-BEKOTEC-THERM-BTZ2 KV 16 "SCHLÜTER-SYSTEMS". (material) | 1.000 | 58344.00 | 58344.00 |
| mt38sch066p | Ud | Kit de 2 racores de cobre niquelado con salida roscada eurocono macho, 16 mm x 3/4", modelo Schlüter-BEKOTEC-THERM-BTZ2 AN 16 "SCHLÜTER-SYSTEMS". (material) | 1.000 | 87812.85 | 87812.85 |
| mo004 | h | Oficial 1ª calefactor. (mano de obra) | 0.246 | 26179.17 | 6440.08 |
| mo103 | h | Ayudante calefactor. (mano de obra) | 0.246 | 19008.41 | 4676.07 |
| % | % | Herramienta menor | 2 % | 3231640.10 | 64632.80 |
|  |  | Costes directos |  |  | 3296272.90 |
